# Sistema de captação solar térmica para instalação individual, integrado em cobertura inclinada

- Propriedade do ficheiro: CYPE INGENIEROS, S.A.
- Formato: FIEBDC-3/2002
- Moeda: EUR
- Custos indirectos: 3.00 %
- IVA: 23.00 %

## I Instalações

### IC Aquecimento, arrefecimento, climatização e A.Q.S.

#### ICB Captação solar

**ICB007** Ud Sistema de captação solar térmica para instalação individual, integrado em cobertura inclinada.
Colector solar térmico completo, dividido, para instalação individual, Helioset DB 150 I "SAUNIER DUVAL", formado por um painel SRD 2.3 V, para colocação integrada em telhado, montagem vertical, superfície útil 2,35 m², rendimento óptico 0,8, coeficiente de perdas primário 3,327 W/m²K, coeficiente de perdas secundário 0,015 W/m²K², segundo NP EN 12975-2, superfície absorvente e condutas de cobre e cobertura protectora de vidro de segurança, com ligações hidráulicas, estrutura suporte para colocação integrada em telhado, e depósito de 150 litros, para sistema de drenagem automático do líquido solar, eficiência energética classe B, com resistência eléctrica de 2,5 kW, bomba de circulação solar, central solar térmica programável, bainha de imersão para a sonda de temperatura, grupo de segurança, ânodo de protecção de magnésio e limitador de temperatura. Inclusive liquido de enchimento para colector solar térmico. Totalmente montado, ligado e testado.
Inclui: Marcação do conjunto. Colocação da estrutura suporte. Colocação e fixação dos painéis sobre a estrutura suporte. Colocação do sistema de acumulação solar. Ligação com a rede de abastecimento de água. Enchimento do circuito.
Critério de medição de projecto: Número de unidades previstas, segundo documentação gráfica de Projecto.
Critério de medição de obra: Medir-se-á o número de unidades realmente executadas segundo especificações de Projecto.

| Código | Un | Descrição | Rendimento | Preço | Importância |
|---|---|---|---|---|---|
| mt38css051zaca | Ud | Colector solar térmico completo, dividido, para instalação individual, Helioset DB 150 I "SAUNIER DUVAL", formado por um painel SRD 2.3 V, para colocação integrada em telhado, montagem vertical, superfície útil 2,35 m², rendimento óptico 0,8, coeficiente de perdas primário 3,327 W/m²K, coeficiente de perdas secundário 0,015 W/m²K², segundo NP EN 12975-2, superfície absorvente e condutas de cobre e cobertura protectora de vidro de segurança, com ligações hidráulicas, estrutura suporte para colocação integrada em telhado, e depósito de 150 litros, para sistema de drenagem automático do líquido solar, eficiência energética classe B, com resistência eléctrica de 2,5 kW, bomba de circulação solar, central solar térmica programável, bainha de imersão para a sonda de temperatura, grupo de segurança, ânodo de protecção de magnésio e limitador de temperatura. (material) | 1.000 | 3750.00 | 3750.00 |
| mt38css300 | Ud | Bidão de 10 l de solução água-glicol para enchimento de colector solar térmico, "SAUNIER DUVAL". (material) | 0.146 | 65.00 | 9.49 |
| mt38css602 | Ud | Sonda de temperatura para colector solar térmico com ligação à centralita de controlo para sistema de captação solar térmica, "SAUNIER DUVAL". (material) | 1.000 | 20.00 | 20.00 |
| mt38css601 | Ud | Sonda de temperatura para depósito com ligação à centralita de controlo para sistema de captação solar térmica, "SAUNIER DUVAL". (material) | 1.000 | 30.00 | 30.00 |
| mt38css035a | Ud | Tubagem flexível de 10 m de comprimento, com isolamento térmico, para sistema de drenagem automático, "SAUNIER DUVAL". (material) | 1.000 | 290.00 | 290.00 |
| mt38css700b | Ud | Vaso de expansão, capacidade 18 l, "SAUNIER DUVAL", especial para aplicações de energia solar térmica. (material) | 1.000 | 100.00 | 100.00 |
| mt38css700a | Ud | Vaso de expansão, capacidade 5 l, "SAUNIER DUVAL", especial para aplicações de energia solar térmica. (material) | 1.000 | 80.00 | 80.00 |
| mo009 | h | Oficial de 1ª instalador de colectores solares. (mão de obra) | 3.244 | 23.31 | 75.62 |
| mo108 | h | Ajudante de instalador de colectores solares. (mão de obra) | 3.244 | 22.09 | 71.66 |
| % | % | Custos directos complementares | 2 % | 4426.77 | 88.54 |
|  |  | Custos directos |  |  | 4515.31 |
