# Grupo hidráulico solar

- Propriedade do ficheiro: CYPE Ingenieros S.A.
- Formato: FIEBDC-3/2016
- Programa: Gerador de preços para construção civil. CYPE Ingenieros, S.A.
- Data: 03/07/2024
- Moeda: EUR
- Custos indirectos: 3 %
- IVA: 23 %

## I Instalações

### IC Aquecimento, arrefecimento, climatização e A.Q.S.

#### ICS Sistemas de condução de água

**ICS051** Ud Grupo hidráulico solar.
Grupo hidráulico solar, GHS 70 "SAUNIER DUVAL", formado por permutador de placas de aço inoxidável AISI 316, com junta de nitrilo NBR, caixilho de aço com carbono, ligações standard, pressão máxima de trabalho 6 bar e temperatura máxima de 100°C, bomba de circulação com três velocidades para o circuito primário, bomba de circulação para o circuito secundário, quadro de manobra, central de regulação, sondas de temperatura, manómetro, termómetro, válvula de segurança e termostato.
Inclui: Marcação. Colocação. Ligação. Verificação do seu correcto funcionamento.
Critério de medição de projecto: Número de unidades previstas, segundo documentação gráfica de Projecto.
Critério de medição de obra: Medir-se-á o número de unidades realmente executadas segundo especificações de Projecto.

| Código | Un | Descrição | Rendimento | Preço | Importância |
|---|---|---|---|---|---|
| mt38css770b | Ud | Grupo hidráulico solar, GHS 70 "SAUNIER DUVAL", formado por permutador de placas de aço inoxidável AISI 316, com junta de nitrilo NBR, caixilho de aço com carbono, ligações standard, pressão máxima de trabalho 6 bar e temperatura máxima de 100°C, bomba de circulação com três velocidades para o circuito primário, bomba de circulação para o circuito secundário, quadro de manobra, central de regulação, sondas de temperatura, manómetro, termómetro, válvula de segurança e termostato. (material) | 1 | 630 | 630.000 |
| mo004 | h | Oficial de 1ª instalador de aquecimento. (mão de obra) | 0.324 | 23.31 | 7.552 |
| mo103 | h | Ajudante de instalador de aquecimento. (mão de obra) | 0.324 | 22.09 | 7.157 |
| % | % | Custos directos complementares | 2 % | 644.709 | 12.894 |
|  |  | Custos directos |  |  | 657.603 |

## Recursos

**mt38css770b** Ud Grupo hidráulico solar
Dados técnicos: Custo energético 0.854 MJ; Emissão de CO2 1.345 kg
Resíduos:
- embalagem: re150101 Embalagens de papel e cartão. (componente de resíduo); rendimento 1.582 kg; Código LER 15 01 01; Massa do elemento 1 kg; Volume 0.001333 m3
