# Equipamento ar-água bomba de calor reversível

- Propriedade do ficheiro: CYPE INGENIEROS, S.A.
- Formato: FIEBDC-3/2002
- Moeda: EUR
- Custos indirectos: 3.00 %
- IVA: 23.00 %

## I Instalações

### IC Aquecimento, arrefecimento, climatização e A.Q.S.

#### ICV Unidades centrais para aquecimento, arrefecimento, climatização e A.Q.S.

**ICV017** Ud Equipamento ar-água bomba de calor reversível.
Equipamento ar-água, bomba de calor, para produção de A.Q.S., aquecimento e arrefecimento, Genia Set Max 4 "SAUNIER DUVAL", formado por bomba de calor reversível HA 4-6 O B3 230V, classe de eficiência energética em aquecimento A+, potência calorífica nominal de 5,5 kW (temperatura seca de entrada do ar: 7°C, temperatura de saída da água: 35°C, salto térmico: 5°C), potência frigorífica nominal de 5 kW (temperatura seca de entrada do ar: 35°C, temperatura de saída da água: 7°C, salto térmico: 5°C), EER 3,37, COP 4,8, potência sonora de 51 dBA, de 765x450x1100 mm, para gás R-290, alimentação monofásica a 230 V, comunicação a dois fios através do protocolo Ebus, depósito com permutador de A.Q.S. FW 200-6 de 185 litros de capacidade, perfil de consumo XL, classe de eficiência energética em A.Q.S. A+, 1880 mm de altura, 595 mm de largura e 693 mm de profundidade, com permutador de calor e isolamento térmico, e central de controlo MiPro Sense Radio (SRC 720f), via rádio, com controlo desde smartphone ou tablet através de aplicação para IOS (iPhone e iPad) e Android, regulação da temperatura de impulsão por curva de aquecimento e sonda de temperatura exterior, possibilidade de gestão de uma instalação com vários geradores de energia e vários circuitos ou zonas de aquecimento com módulos adicionais e programação da climatização através de esquemas pré-definidos utilizando um assistente de configuração, kit de amortecedores anti-vibração de pavimento, para a unidade exterior. Totalmente montado, ligado e colocado em funcionamento pela empresa instaladora para a verificação do seu correcto funcionamento.
Inclui: Implantação da unidade. Colocação e fixação da unidade e respectivos acessórios. Ligação com as redes de abastecimento de água, eléctrica e de recolha de condensados. Colocação em funcionamento.
Critério de medição de projecto: Número de unidades previstas, segundo documentação gráfica de Projecto.
Critério de medição de obra: Medir-se-á o número de unidades realmente executadas segundo especificações de Projecto.

| Código | Un | Descrição | Rendimento | Preço | Importância |
|---|---|---|---|---|---|
| mt42bcs002aa | Ud | Equipamento ar-água, bomba de calor, para produção de A.Q.S., aquecimento e arrefecimento, Genia Set Max 4 "SAUNIER DUVAL", formado por bomba de calor reversível HA 4-6 O B3 230V, classe de eficiência energética em aquecimento A+, potência calorífica nominal de 5,5 kW (temperatura seca de entrada do ar: 7°C, temperatura de saída da água: 35°C, salto térmico: 5°C), potência frigorífica nominal de 5 kW (temperatura seca de entrada do ar: 35°C, temperatura de saída da água: 7°C, salto térmico: 5°C), EER 3,37, COP 4,8, potência sonora de 51 dBA, de 765x450x1100 mm, para gás R-290, alimentação monofásica a 230 V, comunicação a dois fios através do protocolo Ebus, depósito com permutador de A.Q.S. FW 200-6 de 185 litros de capacidade, perfil de consumo XL, classe de eficiência energética em A.Q.S. A+, 1880 mm de altura, 595 mm de largura e 693 mm de profundidade, com permutador de calor e isolamento térmico, e central de controlo MiPro Sense Radio (SRC 720f), via rádio, com controlo desde smartphone ou tablet através de aplicação para IOS (iPhone e iPad) e Android, regulação da temperatura de impulsão por curva de aquecimento e sonda de temperatura exterior, possibilidade de gestão de uma instalação com vários geradores de energia e vários circuitos ou zonas de aquecimento com módulos adicionais e programação da climatização através de esquemas pré-definidos utilizando um assistente de configuração. (material) | 1.000 | 11155.00 | 11155.00 |
| mt37sve010d | Ud | Válvula de esfera de latão niquelado para enroscar de 1". (material) | 2.000 | 12.15 | 24.30 |
| mt42bcs005a | Ud | Kit de amortecedores anti-vibração de pavimento, "SAUNIER DUVAL". (material) | 1.000 | 120.00 | 120.00 |
| mo005 | h | Oficial de 1ª instalador de ar condicionado. (mão de obra) | 2.178 | 22.91 | 49.90 |
| mo104 | h | Ajudante de instalador de ar condicionado. (mão de obra) | 2.178 | 21.71 | 47.28 |
| % | % | Custos directos complementares | 2 % | 11396.48 | 227.93 |
|  |  | Custos directos |  |  | 11624.41 |
