# Unidade ar-água bomba de calor reversível, para instalação no exterior

- Propriedade do ficheiro: CYPE Ingenieros S.A.
- Formato: FIEBDC-3/2016
- Programa: Gerador de preços para construção civil. CYPE Ingenieros, S.A.
- Data: 11/12/2023
- Moeda: EUR
- Custos indirectos: 3 %
- IVA: 23 %

## I Instalações

### IC Aquecimento, arrefecimento, climatização e A.Q.S.

#### ICV Unidades centrais para aquecimento, arrefecimento, climatização e A.Q.S.

**ICV010** Ud Unidade ar-água bomba de calor reversível, para instalação no exterior.
Bomba de calor para aquecimento e arrefecimento, Genia Air Max 4 "SAUNIER DUVAL", formada por bomba de calor reversível ar-água HA 4-6 O B3 230V, potência calorífica nominal de 5,5 kW (temperatura húmida de entrada do ar: 7°C, temperatura de saída da água: 35°C, salto térmico: 5°C), potência frigorífica nominal de 5 kW (temperatura de entrada do ar: 35°C, temperatura de saída da água: 18°C, salto térmico: 5°C), EER 3,37, COP 4,8 (classe A+++), potência sonora de 51 dBA, de 765x450x1100 mm, para gás R-290, alimentação monofásica a 230 V, comunicação a dois fios através do protocolo Ebus, e central de controlo MiPro Sense Radio (SRC 720f), via rádio, com controlo desde smartphone ou tablet através de aplicação para IOS (iPhone e iPad) e Android, regulação da temperatura de impulsão por curva de aquecimento e sonda de temperatura exterior, possibilidade de gestão de uma instalação com vários geradores de energia e vários circuitos ou zonas de aquecimento com módulos adicionais e programação da climatização através de esquemas pré-definidos utilizando um assistente de configuração, kit de amortecedores anti-vibração de pavimento, para a unidade exterior. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bcs001aa | Ud | Bomba de calor para aquecimento e arrefecimento, Genia Air Max 4 "SAUNIER DUVAL", formada por bomba de calor reversível ar-água HA 4-6 O B3 230V, potência calorífica nominal de 5,5 kW (temperatura húmida de entrada do ar: 7°C, temperatura de saída da água: 35°C, salto térmico: 5°C), potência frigorífica nominal de 5 kW (temperatura de entrada do ar: 35°C, temperatura de saída da água: 18°C, salto térmico: 5°C), EER 3,37, COP 4,8 (classe A+++), potência sonora de 51 dBA, de 765x450x1100 mm, para gás R-290, alimentação monofásica a 230 V, comunicação a dois fios através do protocolo Ebus, e central de controlo MiPro Sense Radio (SRC 720f), via rádio, com controlo desde smartphone ou tablet através de aplicação para IOS (iPhone e iPad) e Android, regulação da temperatura de impulsão por curva de aquecimento e sonda de temperatura exterior, possibilidade de gestão de uma instalação com vários geradores de energia e vários circuitos ou zonas de aquecimento com módulos adicionais e programação da climatização através de esquemas pré-definidos utilizando um assistente de configuração. (material) | 1 | 7915 | 7915.000 |
| mt37www050e | Ud | União anti-vibração, de borracha, com rosca de 1 1/4", para uma pressão máxima de funcionamento de 10 bar. (material) | 2 | 37.17 | 74.340 |
| mt42www050 | Ud | Termómetro bimetálico, diâmetro de esfera de 100 mm, com tomada vertical, com bainha de 1/2", escala de temperatura de 0 a 120°C. (material) | 2 | 54.7 | 109.400 |
| mt37sve010d | Ud | Válvula de esfera de latão niquelado para enroscar de 1". (material) | 2 | 12.15 | 24.300 |
| mt42bcs005a | Ud | Kit de amortecedores anti-vibração de pavimento, "SAUNIER DUVAL". (material) | 1 | 120 | 120.000 |
| mo005 | h | Oficial de 1ª instalador de ar condicionado. (mão de obra) | 7.187 | 22.91 | 164.654 |
| mo104 | h | Ajudante de instalador de ar condicionado. (mão de obra) | 7.187 | 21.71 | 156.030 |
| % | % | Custos directos complementares | 2 % | 8563.724 | 171.274 |
|  |  | Custos directos |  |  | 8734.998 |

## Recursos

**mt42bcs001aa** Ud Bomba de calor para aquecimento e arrefecimento
Dados técnicos: Custo energético 5017.350 MJ; Emissão de CO2 293.391 kg
Resíduos:
- embalagem: re150101 Embalagens de papel e cartão. (componente de resíduo); rendimento 2.96 kg; Código LER 15 01 01; Massa do elemento 1 kg; Volume 0.001333 m3
- embalagem: re170201 Madeira. (componente de resíduo); rendimento 0.703 kg; Código LER 17 02 01; Massa do elemento 1 kg; Volume 0.000909 m3

**mt37www050e** Ud União anti-vibração, de borracha, com rosca de 1 1/4", para uma pressão máxima de funcionamento de 10 bar
Dados técnicos: Custo energético 185.212 MJ; Emissão de CO2 16.468 kg
Resíduos:
- embalagem: re150101 Embalagens de papel e cartão; rendimento 0.072 kg

**mt37sve010d** Ud Válvula de esfera de latão niquelado para enroscar de 1"
Dados técnicos: Custo energético 843.399 MJ; Emissão de CO2 56.701 kg
Resíduos:
- embalagem: re150101 Embalagens de papel e cartão; rendimento 0.072 kg
