# Sistema de captação solar térmica para instalação individual, sobre cobertura inclinada

- Propriedade do ficheiro: CYPE INGENIEROS, S.A.
- Formato: FIEBDC-3/2002
- Moeda: EUR
- Custos indirectos: 3.00 %
- IVA: 23.00 %

## I Instalações

### IC Aquecimento, arrefecimento, climatização e A.Q.S.

#### ICB Captação solar

**ICB006** Ud Sistema de captação solar térmica para instalação individual, sobre cobertura inclinada.
Colector solar térmico completo, dividido, para instalação individual, Helioset DB 150 T "SAUNIER DUVAL", formado por um painel SRD 2.3 H, para colocação sobre telhado, montagem horizontal, superfície útil 2,35 m², rendimento óptico 0,782, coeficiente de perdas primário 3,227 W/m²K, coeficiente de perdas secundário 0,015 W/m²K², segundo NP EN 12975-2, superfície absorvente e condutas de cobre e cobertura protectora de vidro de segurança, com ligações hidráulicas, e depósito de 150 litros, para sistema de drenagem automático do líquido solar, eficiência energética classe B, com, bomba de circulação solar, central solar térmica programável, bainha de imersão para a sonda de temperatura, grupo de segurança, ânodo de protecção de magnésio e limitador de temperatura, com ancoragens para cobertura inclinada. Inclusive liquido de enchimento para colector solar térmico. Totalmente montado, ligado e testado.
Inclui: Marcação do conjunto. Colocação da estrutura suporte. Colocação e fixação dos painéis sobre a estrutura suporte. Colocação do sistema de acumulação solar. Ligação com a rede de abastecimento de água. Enchimento do circuito.
Critério de medição de projecto: Número de unidades previstas, segundo documentação gráfica de Projecto.
Critério de medição de obra: Medir-se-á o número de unidades realmente executadas segundo especificações de Projecto.

| Código | Un | Descrição | Rendimento | Preço | Importância |
|---|---|---|---|---|---|
| mt38css050yc | Ud | Colector solar térmico completo, dividido, para instalação individual, Helioset DB 150 T "SAUNIER DUVAL", formado por um painel SRD 2.3 H, para colocação sobre telhado, montagem horizontal, superfície útil 2,35 m², rendimento óptico 0,782, coeficiente de perdas primário 3,227 W/m²K, coeficiente de perdas secundário 0,015 W/m²K², segundo NP EN 12975-2, superfície absorvente e condutas de cobre e cobertura protectora de vidro de segurança, com ligações hidráulicas, e depósito de 150 litros, para sistema de drenagem automático do líquido solar, eficiência energética classe B, com, bomba de circulação solar, central solar térmica programável, bainha de imersão para a sonda de temperatura, grupo de segurança, ânodo de protecção de magnésio e limitador de temperatura. (material) | 1.000 | 2615.00 | 2615.00 |
| mt38css300 | Ud | Bidão de 10 l de solução água-glicol para enchimento de colector solar térmico, "SAUNIER DUVAL". (material) | 0.135 | 65.00 | 8.78 |
| mt38css602 | Ud | Sonda de temperatura para colector solar térmico com ligação à centralita de controlo para sistema de captação solar térmica, "SAUNIER DUVAL". (material) | 1.000 | 20.00 | 20.00 |
| mt38css601 | Ud | Sonda de temperatura para depósito com ligação à centralita de controlo para sistema de captação solar térmica, "SAUNIER DUVAL". (material) | 1.000 | 30.00 | 30.00 |
| mt38css031a | Ud | Suporte para colector solar térmico de um painel, para colocação sobre cobertura inclinada de telha canudo, montagem horizontal, "SAUNIER DUVAL". (material) | 1.000 | 125.00 | 125.00 |
| mt38css035a | Ud | Tubagem flexível de 10 m de comprimento, com isolamento térmico, para sistema de drenagem automático, "SAUNIER DUVAL". (material) | 1.000 | 290.00 | 290.00 |
| mt38css700b | Ud | Vaso de expansão, capacidade 18 l, "SAUNIER DUVAL", especial para aplicações de energia solar térmica. (material) | 1.000 | 100.00 | 100.00 |
| mt38css700a | Ud | Vaso de expansão, capacidade 5 l, "SAUNIER DUVAL", especial para aplicações de energia solar térmica. (material) | 1.000 | 80.00 | 80.00 |
| mo009 | h | Oficial de 1ª instalador de colectores solares. (mão de obra) | 3.000 | 23.31 | 69.93 |
| mo108 | h | Ajudante de instalador de colectores solares. (mão de obra) | 3.000 | 22.09 | 66.27 |
| % | % | Custos directos complementares | 2 % | 3404.98 | 68.10 |
|  |  | Custos directos |  |  | 3473.08 |
