# Termoacumulador eléctrico

- Propriedade do ficheiro: CYPE INGENIEROS, S.A.
- Formato: FIEBDC-3/2002
- Moeda: EUR
- Custos indirectos: 3.00 %
- IVA: 23.00 %

## I Instalações

### IC Aquecimento, arrefecimento, climatização e A.Q.S.

#### ICA Água quente

**ICA010** Ud Termoacumulador eléctrico.
Termoacumulador eléctrico para o serviço de A.Q.S., vertical, LineaAqua E-SD 50 ES C4 Slim "SAUNIER DUVAL", resistência submersas com tratamento vitrificado, capacidade 50 l, potência 1,5 kW, eficiência energética classe C, perfil de consumo M, de 756x385x420 mm, formado por tanque de aço vitrificado, painel de controlo para a regulação da temperatura, ânodo de sacrifício de magnésio, termómetro, válvula de segurança, válvula antirretorno e uniões flexíveis de ligação. Inclusive suporte e ancoragens de fixação, válvulas de corte de esfera. Totalmente montado, ligado e testado.
Inclui: Marcação do aparelho. Fixação em paramento com elementos de ancoragem. Colocação do aparelho e acessórios. Ligação com as redes de abastecimento de água, eléctrica e de terra. Colocação em funcionamento.
Critério de medição de projecto: Número de unidades previstas, segundo documentação gráfica de Projecto.
Critério de medição de obra: Medir-se-á o número de unidades realmente executadas segundo especificações de Projecto.

| Código | Un | Descrição | Rendimento | Preço | Importância |
|---|---|---|---|---|---|
| mt38ted021g | Ud | Termoacumulador eléctrico para o serviço de A.Q.S., vertical, LineaAqua E-SD 50 ES C4 Slim "SAUNIER DUVAL", resistência submersas com tratamento vitrificado, capacidade 50 l, potência 1,5 kW, eficiência energética classe C, perfil de consumo M, de 756x385x420 mm, formado por tanque de aço vitrificado, painel de controlo para a regulação da temperatura, ânodo de sacrifício de magnésio, termómetro, válvula de segurança, válvula antirretorno e uniões flexíveis de ligação. (material) | 1.000 | 190.00 | 190.00 |
| mt37sve010b | Ud | Válvula de esfera de latão niquelado para enroscar de 1/2". (material) | 2.000 | 4.95 | 9.90 |
| mt38www011 | Ud | Material auxiliar para instalações de A.Q.S. (material) | 1.000 | 1.45 | 1.45 |
| mo008 | h | Oficial de 1ª canalizador. (mão de obra) | 0.829 | 23.31 | 19.32 |
| mo107 | h | Ajudante de canalizador. (mão de obra) | 0.829 | 22.09 | 18.31 |
| % | % | Custos directos complementares | 2 % | 238.98 | 4.78 |
|  |  | Custos directos |  |  | 243.76 |
