# Termoacumulador eléctrico

- Propriedade do ficheiro: CYPE INGENIEROS, S.A.
- Formato: FIEBDC-3/2002
- Moeda: EUR
- Custos indirectos: 3.00 %
- IVA: 23.00 %

## I Instalações

### IC Aquecimento, arrefecimento, climatização e A.Q.S.

#### ICA Água quente

**ICA010** Ud Termoacumulador eléctrico.
Termoacumulador eléctrico para o serviço de A.Q.S., AvantiaAqua E-SD 80 ES Slim+ "SAUNIER DUVAL", dupla resistência embainhada, capacidade 74 l, potência 2 kW, eficiência energética classe B, perfil de consumo M, de 910x570x315 mm, formado por tanque duplo de aço vitrificado, painel de controlo digital para a regulação da temperatura, Ânodo electrónico, válvula de segurança, válvula antirretorno e uniões flexíveis de ligação. Inclusive suporte e ancoragens de fixação, válvulas de corte de esfera. Totalmente montado, ligado e testado.
Inclui: Marcação do aparelho. Fixação em paramento com elementos de ancoragem. Colocação do aparelho e acessórios. Ligação com as redes de abastecimento de água, eléctrica e de terra. Colocação em funcionamento.
Critério de medição de projecto: Número de unidades previstas, segundo documentação gráfica de Projecto.
Critério de medição de obra: Medir-se-á o número de unidades realmente executadas segundo especificações de Projecto.

| Código | Un | Descrição | Rendimento | Preço | Importância |
|---|---|---|---|---|---|
| mt38ted023n | Ud | Termoacumulador eléctrico para o serviço de A.Q.S., AvantiaAqua E-SD 80 ES Slim+ "SAUNIER DUVAL", dupla resistência embainhada, capacidade 74 l, potência 2 kW, eficiência energética classe B, perfil de consumo M, de 910x570x315 mm, formado por tanque duplo de aço vitrificado, painel de controlo digital para a regulação da temperatura, Ânodo electrónico, válvula de segurança, válvula antirretorno e uniões flexíveis de ligação. (material) | 1.000 | 685.00 | 685.00 |
| mt37sve010b | Ud | Válvula de esfera de latão niquelado para enroscar de 1/2". (material) | 2.000 | 4.95 | 9.90 |
| mt38www011 | Ud | Material auxiliar para instalações de A.Q.S. (material) | 1.000 | 1.45 | 1.45 |
| mo008 | h | Oficial de 1ª canalizador. (mão de obra) | 0.859 | 23.31 | 20.02 |
| mo107 | h | Ajudante de canalizador. (mão de obra) | 0.859 | 22.09 | 18.98 |
| % | % | Custos directos complementares | 2 % | 735.35 | 14.71 |
|  |  | Custos directos |  |  | 750.06 |
