# Esquentador a gás, convencional

- Propriedade do ficheiro: CYPE INGENIEROS, S.A.
- Formato: FIEBDC-3/2002
- Moeda: EUR
- Custos indirectos: 3.00 %
- IVA: 23.00 %

## I Instalações

### IC Aquecimento, arrefecimento, climatização e A.Q.S.

#### ICA Água quente

**ICA030** Ud Esquentador a gás, convencional.
Esquentador instantâneo a gás butano e propano, para o serviço de A.Q.S., Opaliatherm F 12 GN "SAUNIER DUVAL", mural vertical, para utilização interior, câmara de combustão estanque, baixa emissão de NOx, acendimento electrónico à rede eléctrica, sem chama piloto, controlo de chama por ionização, 12 l/min, de potência modulada, eficiência energética classe A, 580x350x198 mm, controlo termostático da temperatura, com painel de controlo com ecrã LED táctil anti-riscos, funções de controlo e segurança para monitorização do correcto funcionamento, ventilador modulante DC, válvula de gás controlada por microprocessador, grau de protecção IPX5 e conduta horizontal para evacuação de fumos. Inclusive suporte e ancoragens de fixação a paramento vertical, válvula de corte de esfera, tubos de ligação flexíveis. Totalmente montado, ligado e testado.
Inclui: Marcação do aparelho. Fixação em paramento com elementos de ancoragem. Colocação do aparelho e acessórios. Ligação com a rede de abastecimento de água. Ligação à rede eléctrica e de terra. Colocação da conduta de evacuação dos produtos da combustão e os acessórios de ventilação. Colocação em funcionamento.
Critério de medição de projecto: Número de unidades previstas, segundo documentação gráfica de Projecto.
Critério de medição de obra: Medir-se-á o número de unidades realmente executadas segundo especificações de Projecto.

| Código | Un | Descrição | Rendimento | Preço | Importância |
|---|---|---|---|---|---|
| mt38cgd052g | Ud | Esquentador instantâneo a gás butano e propano, para o serviço de A.Q.S., Opaliatherm F 12 GN "SAUNIER DUVAL", mural vertical, para utilização interior, câmara de combustão estanque, baixa emissão de NOx, acendimento electrónico à rede eléctrica, sem chama piloto, controlo de chama por ionização, 12 l/min, de potência modulada, eficiência energética classe A, 580x350x198 mm, controlo termostático da temperatura, com painel de controlo com ecrã LED táctil anti-riscos, funções de controlo e segurança para monitorização do correcto funcionamento, ventilador modulante DC, válvula de gás controlada por microprocessador, grau de protecção IPX5 e conduta horizontal para evacuação de fumos. (material) | 1.000 | 900.00 | 900.00 |
| mt37sve010b | Ud | Válvula de esfera de latão niquelado para enroscar de 1/2". (material) | 1.000 | 4.95 | 4.95 |
| mt38tew010a | Ud | Tubo de ligação flexível de 20 cm e 1/2" de diâmetro. (material) | 2.000 | 8.00 | 16.00 |
| mt38www011 | Ud | Material auxiliar para instalações de A.Q.S. (material) | 1.000 | 1.45 | 1.45 |
| mo004 | h | Oficial de 1ª instalador de aquecimento. (mão de obra) | 2.326 | 23.31 | 54.22 |
| mo103 | h | Ajudante de instalador de aquecimento. (mão de obra) | 2.326 | 22.09 | 51.38 |
| % | % | Custos directos complementares | 2 % | 1028.00 | 20.56 |
|  |  | Custos directos |  |  | 1048.56 |
