# Unidade ar-água, bomba de calor aerotérmica, para produção de A.Q.S

- Propriedade do ficheiro: CYPE INGENIEROS, S.A.
- Formato: FIEBDC-3/2002
- Moeda: EUR
- Custos indirectos: 3.00 %
- IVA: 23.00 %

## I Instalações

### IC Aquecimento, arrefecimento, climatização e A.Q.S.

#### ICA Água quente

**ICA050** Ud Unidade ar-água, bomba de calor aerotérmica, para produção de A.Q.S..
Bomba de calor aerotérmica, ar-água, para produção de A.Q.S., Magna Aqua 100 "SAUNIER DUVAL", para gás R-290, mural, com depósito de A.Q.S. de aço vitrificado de 100 litros, alimentação monofásica a 230 V, classe de eficiência energética A+, perfil de consumo M, dimensões 525x543x1287 mm, potência sonora 43 dBA, resistência eléctrica de apoio de 1,2 W, ânodo de magnésio, isolamento térmico de poliuretano injectado, ligações de ventilação, função anti-legionela, protecção anti-gelo e painel de controlo com ecrã digital, programação semanal, ajuste da temperatura grau a grau e modo férias, jogo de suportes e fixações para colocação mural. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bcs400a | Ud | Bomba de calor aerotérmica, ar-água, para produção de A.Q.S., Magna Aqua 100 "SAUNIER DUVAL", para gás R-290, mural, com depósito de A.Q.S. de aço vitrificado de 100 litros, alimentação monofásica a 230 V, classe de eficiência energética A+, perfil de consumo M, dimensões 525x543x1287 mm, potência sonora 43 dBA, resistência eléctrica de apoio de 1,2 W, ânodo de magnésio, isolamento térmico de poliuretano injectado, ligações de ventilação, função anti-legionela, protecção anti-gelo e painel de controlo com ecrã digital, programação semanal, ajuste da temperatura grau a grau e modo férias. (material) | 1.000 | 2185.00 | 2185.00 |
| mt37sve010c | Ud | Válvula de esfera de latão niquelado para enroscar de 3/4". (material) | 2.000 | 7.30 | 14.60 |
| mt42bcs407a | Ud | Jogo de suportes e fixações para colocação mural, "SAUNIER DUVAL", para unidade ar-água bomba de calor para produção de A.Q.S. (material) | 1.000 | 55.00 | 55.00 |
| % | % | Custos directos complementares | 2 % | 2254.60 | 45.09 |
|  |  | Custos directos |  |  | 2299.69 |
