# Sistema de captação solar térmica para instalação individual, integrado em cobertura inclinada

- Propriedade do ficheiro: CYPE INGENIEROS, S.A.
- Formato: FIEBDC-3/2002
- Moeda: EUR
- Custos indirectos: 3.00 %
- IVA: 23.00 %

## I Instalações

### IC Aquecimento, arrefecimento, climatização e A.Q.S.

#### ICB Captação solar

**ICB007** Ud Sistema de captação solar térmica para instalação individual, integrado em cobertura inclinada.
Colector solar térmico completo, dividido, para instalação individual, Helioset DB 350 I "SAUNIER DUVAL", formado por dois painéis SRD 2.3 V, para colocação integrada em telhado, montagem vertical, superfície útil 4,7 m², rendimento óptico 0,8, coeficiente de perdas primário 3,327 W/m²K, coeficiente de perdas secundário 0,015 W/m²K², segundo NP EN 12975-2, superfície absorvente e condutas de cobre e cobertura protectora de vidro de segurança, com ligações hidráulicas, estrutura suporte para colocação integrada em telhado, e depósito de 350 litros, para sistema de drenagem automático do líquido solar, eficiência energética classe B, com, bomba de circulação solar, central solar térmica programável, bainha de imersão para a sonda de temperatura, grupo de segurança, ânodo de protecção de magnésio e limitador de temperatura. Inclusive liquido de enchimento para colector solar térmico. Totalmente montado, ligado e testado.
Inclui: Marcação do conjunto. Colocação da estrutura suporte. Colocação e fixação dos painéis sobre a estrutura suporte. Colocação do sistema de acumulação solar. Ligação com a rede de abastecimento de água. Enchimento do circuito.
Critério de medição de projecto: Número de unidades previstas, segundo documentação gráfica de Projecto.
Critério de medição de obra: Medir-se-á o número de unidades realmente executadas segundo especificações de Projecto.

| Código | Un | Descrição | Rendimento | Preço | Importância |
|---|---|---|---|---|---|
| mt38css051Gbtb | Ud | Colector solar térmico completo, dividido, para instalação individual, Helioset DB 350 I "SAUNIER DUVAL", formado por dois painéis SRD 2.3 V, para colocação integrada em telhado, montagem vertical, superfície útil 4,7 m², rendimento óptico 0,8, coeficiente de perdas primário 3,327 W/m²K, coeficiente de perdas secundário 0,015 W/m²K², segundo NP EN 12975-2, superfície absorvente e condutas de cobre e cobertura protectora de vidro de segurança, com ligações hidráulicas, estrutura suporte para colocação integrada em telhado, e depósito de 350 litros, para sistema de drenagem automático do líquido solar, eficiência energética classe B, com, bomba de circulação solar, central solar térmica programável, bainha de imersão para a sonda de temperatura, grupo de segurança, ânodo de protecção de magnésio e limitador de temperatura. (material) | 1.000 | 5170.00 | 5170.00 |
| mt38css300 | Ud | Bidão de 10 l de solução água-glicol para enchimento de colector solar térmico, "SAUNIER DUVAL". (material) | 0.292 | 65.00 | 18.98 |
| mt38css602 | Ud | Sonda de temperatura para colector solar térmico com ligação à centralita de controlo para sistema de captação solar térmica, "SAUNIER DUVAL". (material) | 1.000 | 20.00 | 20.00 |
| mt38css601 | Ud | Sonda de temperatura para depósito com ligação à centralita de controlo para sistema de captação solar térmica, "SAUNIER DUVAL". (material) | 1.000 | 30.00 | 30.00 |
| mt38css035a | Ud | Tubagem flexível de 10 m de comprimento, com isolamento térmico, para sistema de drenagem automático, "SAUNIER DUVAL". (material) | 1.000 | 290.00 | 290.00 |
| mt38css700b | Ud | Vaso de expansão, capacidade 18 l, "SAUNIER DUVAL", especial para aplicações de energia solar térmica. (material) | 1.000 | 100.00 | 100.00 |
| mt38css700a | Ud | Vaso de expansão, capacidade 5 l, "SAUNIER DUVAL", especial para aplicações de energia solar térmica. (material) | 1.000 | 80.00 | 80.00 |
| mo009 | h | Oficial de 1ª instalador de colectores solares. (mão de obra) | 4.865 | 23.31 | 113.40 |
| mo108 | h | Ajudante de instalador de colectores solares. (mão de obra) | 4.865 | 22.09 | 107.47 |
| % | % | Custos directos complementares | 2 % | 5929.85 | 118.60 |
|  |  | Custos directos |  |  | 6048.45 |
