# Colector solar térmico para instalação colectiva, integrado em cobertura inclinada

- Propriedade do ficheiro: CYPE INGENIEROS, S.A.
- Formato: FIEBDC-3/2002
- Moeda: EUR
- Custos indirectos: 3.00 %
- IVA: 23.00 %

## I Instalações

### IC Aquecimento, arrefecimento, climatização e A.Q.S.

#### ICB Captação solar

**ICB012** Ud Colector solar térmico para instalação colectiva, integrado em cobertura inclinada.
Colector solar térmico formado por bateria de 2 módulos, composto cada um deles de um colector solar térmico plano, Helioconcept SRV 2.3/2 "SAUNIER DUVAL", com painel de montagem de 1233x2033x80 mm, superfície útil 2,35 m², rendimento óptico 0,787, coeficiente de perdas primário 3,783 W/m²K e coeficiente de perdas secundário 0,016 W/m²K², composto de aro de alumínio, acabamento pintado, absorvedor de cobre com tratamento altamente selectivo, isolamento térmico de lã mineral e cobertura protectora de vidro de segurança, colocados sobre estrutura suporte para cobertura inclinada. Inclusive acessórios de montagem e fixação, conjunto de ligações hidráulicas entre colectores solares térmicos, liquido de enchimento para colector solar térmico, válvula de segurança, purgador, válvulas de corte e demais acessórios. Totalmente montado, ligado e testado.
Inclui: Marcação do conjunto. Colocação da estrutura suporte. Colocação e fixação dos painéis sobre a estrutura suporte. Ligação com a rede de abastecimento de água. Enchimento do circuito.
Critério de medição de projecto: Número de unidades previstas, segundo documentação gráfica de Projecto.
Critério de medição de obra: Medir-se-á o número de unidades realmente executadas segundo especificações de Projecto.

| Código | Un | Descrição | Rendimento | Preço | Importância |
|---|---|---|---|---|---|
| mt38css502a | Ud | Colector solar térmico plano, Helioconcept SRV 2.3/2 "SAUNIER DUVAL", com painel de montagem de 1233x2033x80 mm, superfície útil 2,35 m², rendimento óptico 0,787, coeficiente de perdas primário 3,783 W/m²K e coeficiente de perdas secundário 0,016 W/m²K², composto de aro de alumínio, acabamento pintado, absorvedor de cobre com tratamento altamente selectivo, isolamento térmico de lã mineral e cobertura protectora de vidro de segurança. (material) | 2.000 | 765.00 | 1530.00 |
| mt38css552b | Ud | Caixilho de colector solar térmico, para 2 painéis, integrados em telhado de 22° a 75° de inclinação, "SAUNIER DUVAL". (material) | 1.000 | 935.00 | 935.00 |
| mt38css560 | Ud | Kit hidráulico de entrada e saída para bateria de colectores solares térmicos, "SAUNIER DUVAL". (material) | 1.000 | 55.00 | 55.00 |
| mt38css562 | Ud | Kit hidráulico de união entre colectores solares sobre cobertura inclinada, "SAUNIER DUVAL". (material) | 1.000 | 55.00 | 55.00 |
| mt38css580 | Ud | Purgador automático para colectores solares térmicos, "SAUNIER DUVAL". (material) | 1.000 | 75.00 | 75.00 |
| mt38css728 | Ud | Válvula de segurança, para uma temperatura máxima de 99°C, "SAUNIER DUVAL". (material) | 1.000 | 40.00 | 40.00 |
| mt38css300 | Ud | Bidão de 10 l de solução água-glicol para enchimento de colector solar térmico, "SAUNIER DUVAL". (material) | 0.370 | 65.00 | 24.05 |
| mt37sve010d | Ud | Válvula de esfera de latão niquelado para enroscar de 1". (material) | 2.000 | 12.15 | 24.30 |
| mo009 | h | Oficial de 1ª instalador de colectores solares. (mão de obra) | 5.406 | 23.31 | 126.01 |
| mo108 | h | Ajudante de instalador de colectores solares. (mão de obra) | 5.406 | 22.09 | 119.42 |
| % | % | Custos directos complementares | 2 % | 2983.78 | 59.68 |
|  |  | Custos directos |  |  | 3043.46 |
