# Fan-coil de tecto, sistema de dois tubos, com distribuição por condutas

- Propriedade do ficheiro: CYPE INGENIEROS, S.A.
- Formato: FIEBDC-3/2002
- Moeda: EUR
- Custos indirectos: 3.00 %
- IVA: 23.00 %

## I Instalações

### IC Aquecimento, arrefecimento, climatização e A.Q.S.

#### ICF Unidades não autónomas de climatização

**ICF010** Ud Fan-coil de tecto, sistema de dois tubos, com distribuição por condutas.
Fan-coil horizontal, de tecto com distribuição por conduta rectangular, Genia Fan SD 4-020 ND "SAUNIER DUVAL", potência frigorífica a velocidade máxima 2,35 kW (temperatura de bolbo húmido de ar interior 19°C; temperatura de entrada da água 7°C, salto térmico 5°C), potência calorífica a velocidade máxima 2,68 kW (temperatura de bolbo seco de ar interior 20°C; temperatura de entrada da água 50°C), de 3 velocidades, caudal de água em arrefecimento 0,43 m³/h, caudal de ar a velocidade máxima 411 m³/h, dimensões 741x241x522 mm, peso 16,7 kg, comando à distância digital Honeywell, por cabo, válvula de 3 vias, SD 5-3VW D. Inclusive elementos para suspensão ao tecto. Totalmente montado, ligado e colocado em funcionamento pela empresa instaladora para a verificação do seu correcto funcionamento.
Inclui: Implantação da unidade. Colocação e fixação da unidade. Ligação com as redes de abastecimento de água, eléctrica, de recolha de condensados, e de condutas. Colocação em funcionamento.
Critério de medição de projecto: Número de unidades previstas, segundo documentação gráfica de Projecto.
Critério de medição de obra: Medir-se-á o número de unidades realmente executadas segundo especificações de Projecto.

| Código | Un | Descrição | Rendimento | Preço | Importância |
|---|---|---|---|---|---|
| mt42fts015a | Ud | Fan-coil horizontal, de tecto com distribuição por conduta rectangular, Genia Fan SD 4-020 ND "SAUNIER DUVAL", potência frigorífica a velocidade máxima 2,35 kW (temperatura de bolbo húmido de ar interior 19°C; temperatura de entrada da água 7°C, salto térmico 5°C), potência calorífica a velocidade máxima 2,68 kW (temperatura de bolbo seco de ar interior 20°C; temperatura de entrada da água 50°C), de 3 velocidades, caudal de água em arrefecimento 0,43 m³/h, caudal de ar a velocidade máxima 411 m³/h, dimensões 741x241x522 mm, peso 16,7 kg. (material) | 1.000 | 435.00 | 435.00 |
| mt42fts500b | Ud | Válvula de 3 vias, SD 5-3VW D, "SAUNIER DUVAL", com accionador e tubos de ligação. (material) | 1.000 | 215.00 | 215.00 |
| mt42fts505a | Ud | Comando à distância digital Honeywell, por cabo, "SAUNIER DUVAL", para instalação superficial em parede, com ajuste de temperatura, modo de funcionamento (apagado/frio/calor) e velocidade do ventilador (baixa/média/alta). (material) | 1.000 | 130.00 | 130.00 |
| mt37sve010c | Ud | Válvula de esfera de latão niquelado para enroscar de 3/4". (material) | 2.000 | 7.30 | 14.60 |
| mt35tpt010ke | m | Tubo rígido de PVC VD-F de 16 mm de diâmetro exterior e 1,3 mm de espessura. Resistência à compressão 1250 N, resistência ao impacto 6 joules, temperatura de trabalho -25°C até 90°C, classificação 4442, segundo NP EN 61386-1 e NP EN 61386-21, com o preço incrementado em 20% relativamente a acessórios e peças especiais. (material) | 5.000 | 1.78 | 8.90 |
| mt35cep010aa | m | Cabo unipolar H07V-U, sendo a sua tensão atribuída de 450/750 V, reacção ao fogo classe Eca segundo NP EN 50575, com condutor unifilar de cobre classe 1 de 1,5 mm² de secção, com isolamento de PVC. Segundo NP 2356-3. (material) | 10.000 | 0.08 | 0.80 |
| mt42www090 | Ud | Kit de suportes para suspensão ao tecto, formado por quatro varões roscados de aço galvanizado, com as correspondentes buchas, porcas e anilhas. (material) | 1.000 | 22.00 | 22.00 |
| mo005 | h | Oficial de 1ª instalador de ar condicionado. (mão de obra) | 3.812 | 23.31 | 88.86 |
| mo104 | h | Ajudante de instalador de ar condicionado. (mão de obra) | 3.812 | 22.09 | 84.21 |
| % | % | Custos directos complementares | 2 % | 999.37 | 19.99 |
|  |  | Custos directos |  |  | 1019.36 |
