# Fan-coil vertical de piso, sistema de dois tubos

- Propriedade do ficheiro: CYPE INGENIEROS, S.A.
- Formato: FIEBDC-3/2002
- Moeda: EUR
- Custos indirectos: 3.00 %
- IVA: 23.00 %

## I Instalações

### IC Aquecimento, arrefecimento, climatização e A.Q.S.

#### ICF Unidades não autónomas de climatização

**ICF040** Ud Fan-coil vertical de piso, sistema de dois tubos.
Fan-coil vertical de solo com envolvente, Genia Fan SD 5-015 NC "SAUNIER DUVAL", controlo para integrar no fan-coil vertical de solo SD 5-NC, válvula de 3 vias, SD 5-3VW C, pés de apoio. Totalmente montado, ligado e colocado em funcionamento pela empresa instaladora para a verificação do seu correcto funcionamento.
Inclui: Implantação da unidade. Colocação e fixação da unidade. Ligação com as redes de abastecimento de água, eléctrica e de recolha de condensados. Colocação em funcionamento.
Critério de medição de projecto: Número de unidades previstas, segundo documentação gráfica de Projecto.
Critério de medição de obra: Medir-se-á o número de unidades realmente executadas segundo especificações de Projecto.

| Código | Un | Descrição | Rendimento | Preço | Importância |
|---|---|---|---|---|---|
| mt42fts046d | Ud | Fan-coil vertical de solo com envolvente, Genia Fan SD 5-015 NC "SAUNIER DUVAL", potência frigorífica a velocidade máxima 1,5 kW, potência frigorífica sensível a velocidade máxima 1,14 kW (temperatura de bolbo húmido de ar interior 19°C, temperatura de entrada da água 7°C, salto térmico 5°C), potência calorífica a velocidade máxima 1,57 kW (temperatura de bolbo seco de ar interior 20°C, temperatura de entrada da água 50°C), de 3 velocidades, caudal de água em arrefecimento 0,21 m³/h, caudal de ar a velocidade máxima 255 m³/h, dimensões 790x495x200 mm, peso 18 kg. (material) | 1.000 | 465.00 | 465.00 |
| mt42fts500a | Ud | Válvula de 3 vias, SD 5-3VW C, "SAUNIER DUVAL", com accionador e tubos de ligação. (material) | 1.000 | 250.00 | 250.00 |
| mt42fts508a | Ud | Pés de apoio, "SAUNIER DUVAL", para fan-coil vertical de solo. (material) | 1.000 | 40.00 | 40.00 |
| mt42fts501a | Ud | Controlo para integrar no fan-coil vertical de solo SD 5-NC, "SAUNIER DUVAL". (material) | 1.000 | 80.00 | 80.00 |
| mt37sve010c | Ud | Válvula de esfera de latão niquelado para enroscar de 3/4". (material) | 2.000 | 7.30 | 14.60 |
| mo005 | h | Oficial de 1ª instalador de ar condicionado. (mão de obra) | 3.363 | 23.31 | 78.39 |
| mo104 | h | Ajudante de instalador de ar condicionado. (mão de obra) | 3.363 | 22.09 | 74.29 |
| % | % | Custos directos complementares | 2 % | 1002.28 | 20.05 |
|  |  | Custos directos |  |  | 1022.33 |
