# Caldeira a gás, doméstica, de condensação, mural, para aquecimento e A.Q.S

- Propriedade do ficheiro: CYPE INGENIEROS, S.A.
- Formato: FIEBDC-3/2002
- Moeda: EUR
- Custos indirectos: 3.00 %
- IVA: 23.00 %

## I Instalações

### IC Aquecimento, arrefecimento, climatização e A.Q.S.

#### ICG Caldeiras a gás

**ICG232** Ud Caldeira a gás, doméstica, de condensação, mural, para aquecimento e A.Q.S.
Caldeira mural a gás N, com recuperação de calor por condensação dos produtos da combustão, para aquecimento e A.Q.S. simultaneamente com microacumulação Start&Hot Microfast 3.0, para utilização interior, câmara de combustão estanque, acendimento electrónico, sem chama piloto, IsoFast MiConnect MA 35-CS/1-Cf (N-ES) "SAUNIER DUVAL", potência em aquecimento (50/30°C) de 4,3 a 32,5 kW, potência em aquecimento (80/60°C) de 4 a 30 kW, rendimento em aquecimento (50/30°C) 106,2%, rendimento em aquecimento (80/60°C) 98%, potência de A.Q.S. de 4,1 a 34,8 kW, caudal de A.Q.S. 21 l/min, eficiência energética classe A em aquecimento, eficiência energética classe A em A.Q.S., perfil de consumo XL, de 890x470x380 mm, com central de controlo modulante MiSet Radio (SRT 380f), via rádio, com ecrã táctil, programação da produção de A.Q.S. e do aquecimento, regulação da temperatura de impulsão por curva de aquecimento e sonda de temperatura exterior sem fios e controlo desde smartphone ou tablet através de aplicação para IOS (iPhone e iPad) e Android, placa de ligações da caldeira e conduta para evacuação de fumos, neutralizador de condensados. Totalmente montada, ligada e testada.
Inclui: Marcação. Disposição dos elementos. Montagem da caldeira e dos seus acessórios. Ligação com as redes de abastecimento de água, de gás, de saneamento e eléctrica, e com a conduta de evacuação dos produtos de combustão. Colocação em funcionamento.
Critério de medição de projecto: Número de unidades previstas, segundo documentação gráfica de Projecto.
Critério de medição de obra: Medir-se-á o número de unidades realmente executadas segundo especificações de Projecto.

| Código | Un | Descrição | Rendimento | Preço | Importância |
|---|---|---|---|---|---|
| mt38cmd062a | Ud | Caldeira mural a gás N, com recuperação de calor por condensação dos produtos da combustão, para aquecimento e A.Q.S. simultaneamente com microacumulação Start&Hot Microfast 3.0, para utilização interior, câmara de combustão estanque, acendimento electrónico, sem chama piloto, IsoFast MiConnect MA 35-CS/1-Cf (N-ES) "SAUNIER DUVAL", potência em aquecimento (50/30°C) de 4,3 a 32,5 kW, potência em aquecimento (80/60°C) de 4 a 30 kW, rendimento em aquecimento (50/30°C) 106,2%, rendimento em aquecimento (80/60°C) 98%, potência de A.Q.S. de 4,1 a 34,8 kW, caudal de A.Q.S. 21 l/min, eficiência energética classe A em aquecimento, eficiência energética classe A em A.Q.S., perfil de consumo XL, de 890x470x380 mm, com central de controlo modulante MiSet Radio (SRT 380f), via rádio, com ecrã táctil, programação da produção de A.Q.S. e do aquecimento, regulação da temperatura de impulsão por curva de aquecimento e sonda de temperatura exterior sem fios e controlo desde smartphone ou tablet através de aplicação para IOS (iPhone e iPad) e Android, placa de ligações da caldeira e conduta para evacuação de fumos. (material) | 1.000 | 4060.00 | 4060.00 |
| mt38cmd004a | Ud | Neutralizador de condensados, "SAUNIER DUVAL", para colocar entre a caldeira e o tubo de drenagem. (material) | 1.000 | 70.00 | 70.00 |
| mt38www012 | Ud | Material auxiliar para instalações de aquecimento e A.Q.S. (material) | 1.000 | 2.10 | 2.10 |
| mo004 | h | Oficial de 1ª instalador de aquecimento. (mão de obra) | 3.267 | 23.31 | 76.15 |
| mo103 | h | Ajudante de instalador de aquecimento. (mão de obra) | 3.267 | 22.09 | 72.17 |
| % | % | Custos directos complementares | 2 % | 4280.42 | 85.61 |
|  |  | Custos directos |  |  | 4366.03 |
