# Equipamento de ar condicionado com unidade interior de parede, sistema ar-ar split 1x1

- Propriedade do ficheiro: CYPE INGENIEROS, S.A.
- Formato: FIEBDC-3/2002
- Moeda: EUR
- Custos indirectos: 3.00 %
- IVA: 23.00 %

## I Instalações

### IC Aquecimento, arrefecimento, climatização e A.Q.S.

#### ICN Unidades autónomas de climatização

**ICN020** Ud Equipamento de ar condicionado com unidade interior de parede, sistema ar-ar split 1x1.
Equipamento de ar condicionado, sistema ar-ar split 1x1, para gás R-32, bomba de calor, alimentação monofásica (230V/50Hz), VivAir SDHL 1-025 NW "SAUNIER DUVAL", potência frigorífica nominal 2,5 kW, potência frigorífica mínima/máxima: 0,5/3,25 kW, SEER 6,5 (classe A++), potência calorífica nominal 2,8 kW, potência calorífica mínima/máxima: 0,5/3,5 kW, SCOP 4 (classe A+), formado por uma unidade interior de parede SDHL 1-025 NWI, pressão sonora mínima/máxima: 22/38 dBA, comando à distância sem fios, e uma unidade exterior SDHL 1-025 NWO, com compressor tipo Inverter DC, potência sonora 62 dBA, dimensões 550x732x330 mm, peso 25 kg, diâmetro de ligação da tubagem de gás 3/8", diâmetro de ligação da tubagem do líquido 1/4", com amortecedores de molas, suportes e fixações das unidades interior e exterior, tubagem de drenagem com sifão, ligação frigorífica entre unidades, ligação eléctrica entre unidades, fixação e protecção mecânica da instalação com ocultação em calha acessível em zonas vistas. Acessórios: módulo com comunicação via Wi-Fi para controlo desde smartphone ou tablet, filtros de ar de catequina. Inclusive elementos anti-vibratórios e suportes de parede para apoio da unidade exterior.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42sau006aa | Ud | Equipamento de ar condicionado, sistema ar-ar split 1x1, para gás R-32, bomba de calor, alimentação monofásica (230V/50Hz), VivAir SDHL 1-025 NW "SAUNIER DUVAL", potência frigorífica nominal 2,5 kW, potência frigorífica mínima/máxima: 0,5/3,25 kW, SEER 6,5 (classe A++), potência calorífica nominal 2,8 kW, potência calorífica mínima/máxima: 0,5/3,5 kW, SCOP 4 (classe A+), formado por uma unidade interior de parede SDHL 1-025 NWI, pressão sonora mínima/máxima: 22/38 dBA, comando à distância sem fios, e uma unidade exterior SDHL 1-025 NWO, com compressor tipo Inverter DC, potência sonora 62 dBA, dimensões 550x732x330 mm, peso 25 kg, diâmetro de ligação da tubagem de gás 3/8", diâmetro de ligação da tubagem do líquido 1/4", com amortecedores de molas, suportes e fixações das unidades interior e exterior, tubagem de drenagem com sifão, ligação frigorífica entre unidades, ligação eléctrica entre unidades, fixação e protecção mecânica da instalação com ocultação em calha acessível em zonas vistas. (material) | 1.000 | 790.00 | 790.00 |
| mt42sau100a | Ud | Filtro de ar de catequina, "SAUNIER DUVAL", para unidade interior de ar condicionado de parede. (material) | 2.000 | 30.00 | 60.00 |
| mt42sau010a | Ud | Módulo com comunicação via Wi-Fi para controlo desde smartphone ou tablet "SAUNIER DUVAL". (material) | 1.000 | 50.00 | 50.00 |
| mt42www085 | Ud | Kit de suportes de parede, formado por conjunto de esquadras de 50x45 cm e quatro amortecedores de borracha, com as correspondentes buchas, parafusos, porcas e anilhas. (material) | 1.000 | 18.90 | 18.90 |
| mo005 | h | Oficial de 1ª instalador de ar condicionado. (mão de obra) | 2.147 | 23.31 | 50.05 |
| mo104 | h | Ajudante de instalador de ar condicionado. (mão de obra) | 2.147 | 22.09 | 47.43 |
| % | % | Custos directos complementares | 2 % | 1016.38 | 20.33 |
|  |  | Custos directos |  |  | 1036.71 |
