# Equipamento de ar condicionado com unidade interior com distribuição por conduta rectangular, sistema ar-ar split 1x1

- Propriedade do ficheiro: CYPE INGENIEROS, S.A.
- Formato: FIEBDC-3/2002
- Moeda: EUR
- Custos indirectos: 3.00 %
- IVA: 23.00 %

## I Instalações

### IC Aquecimento, arrefecimento, climatização e A.Q.S.

#### ICN Unidades autónomas de climatização

**ICN040** Ud Equipamento de ar condicionado com unidade interior com distribuição por conduta rectangular, sistema ar-ar split 1x1.
Equipamento de ar condicionado, sistema ar-ar split 1x1, para gás R-32, bomba de calor, alimentação monofásica (230V/50Hz), VivAir SDH 19-050 IDN "SAUNIER DUVAL", potência frigorífica nominal 5 kW, potência frigorífica mínima/máxima: 1,5/5,5 kW, SEER 6,1 (classe A++), potência calorífica nominal 5,5 kW, potência calorífica mínima/máxima: 1,5/6 kW, SCOP 4 (classe A+), formado por uma unidade interior de tecto com distribuição por conduta rectangular de baixo perfil SDH 19-050 IDNI, pressão sonora mínima/máxima: 36/43 dBA, dimensões 200x1000x450 mm, peso 26 kg, com filtro purificador do ar e contacto para acender e apagar de forma remota, comando à distância por cabo, com programação diária, e uma unidade exterior SDH 19-050 IKDNO, com compressor rotativo tipo Inverter DC, ventilador modulante, controlo de condensação e válvula de expansão electrónica, pressão sonora 53 dBA, dimensões 596x818x302 mm, peso 39 kg, diâmetro de ligação da tubagem de gás 1/2", diâmetro de ligação da tubagem do líquido 1/4", com amortecedores de molas, suportes e fixações das unidades interior e exterior, tubagem de drenagem com sifão, ligação frigorífica entre unidades, ligação eléctrica entre unidades, fixação e protecção mecânica da instalação com ocultação em calha acessível em zonas vistas. Acessórios: caixa para encastrar, SDH19KD-EB. Inclusive elementos anti-vibratórios de pavimento para apoio da unidade exterior e elementos para suspensão da unidade interior ao tecto.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42sau061a | Ud | Equipamento de ar condicionado, sistema ar-ar split 1x1, para gás R-32, bomba de calor, alimentação monofásica (230V/50Hz), VivAir SDH 19-050 IDN "SAUNIER DUVAL", potência frigorífica nominal 5 kW, potência frigorífica mínima/máxima: 1,5/5,5 kW, SEER 6,1 (classe A++), potência calorífica nominal 5,5 kW, potência calorífica mínima/máxima: 1,5/6 kW, SCOP 4 (classe A+), formado por uma unidade interior de tecto com distribuição por conduta rectangular de baixo perfil SDH 19-050 IDNI, pressão sonora mínima/máxima: 36/43 dBA, dimensões 200x1000x450 mm, peso 26 kg, com filtro purificador do ar e contacto para acender e apagar de forma remota, comando à distância por cabo, com programação diária, e uma unidade exterior SDH 19-050 IKDNO, com compressor rotativo tipo Inverter DC, ventilador modulante, controlo de condensação e válvula de expansão electrónica, pressão sonora 53 dBA, dimensões 596x818x302 mm, peso 39 kg, diâmetro de ligação da tubagem de gás 1/2", diâmetro de ligação da tubagem do líquido 1/4", com amortecedores de molas, suportes e fixações das unidades interior e exterior, tubagem de drenagem com sifão, ligação frigorífica entre unidades, ligação eléctrica entre unidades, fixação e protecção mecânica da instalação com ocultação em calha acessível em zonas vistas. (material) | 1.000 | 2035.00 | 2035.00 |
| mt42sau120a | Ud | Caixa para encastrar, SDH19KD-EB "SAUNIER DUVAL", para controlo individual por cabo SDH19KD-CR. (material) | 1.000 | 20.00 | 20.00 |
| mt42www090 | Ud | Kit de suportes para suspensão ao tecto, formado por quatro varões roscados de aço galvanizado, com as correspondentes buchas, porcas e anilhas. (material) | 1.000 | 22.00 | 22.00 |
| mt42www080 | Ud | Kit de amortecedores anti-vibração de pavimento, formado por quatro amortecedores de borracha, com os correspondentes parafusos, porcas e anilhas. (material) | 1.000 | 8.00 | 8.00 |
| mo005 | h | Oficial de 1ª instalador de ar condicionado. (mão de obra) | 2.147 | 23.31 | 50.05 |
| mo104 | h | Ajudante de instalador de ar condicionado. (mão de obra) | 2.147 | 22.09 | 47.43 |
| % | % | Custos directos complementares | 2 % | 2182.48 | 43.65 |
|  |  | Custos directos |  |  | 2226.13 |
