# Equipamento de ar condicionado com unidade interior com distribuição por conduta rectangular, sistema ar-ar split 1x1

- Propriedade do ficheiro: CYPE INGENIEROS, S.A.
- Formato: FIEBDC-3/2002
- Moeda: EUR
- Custos indirectos: 3.00 %
- IVA: 23.00 %

## I Instalações

### IC Aquecimento, arrefecimento, climatização e A.Q.S.

#### ICN Unidades autónomas de climatização

**ICN040** Ud Equipamento de ar condicionado com unidade interior com distribuição por conduta rectangular, sistema ar-ar split 1x1.
Equipamento de ar condicionado, sistema ar-ar split 1x1, para gás R-32, bomba de calor, alimentação trifásica (400V/50Hz), VivAir SDH 19-140T IDN "SAUNIER DUVAL", potência frigorífica nominal 13,4 kW, potência frigorífica mínima/máxima: 3,9/14,2 kW, SEER 5,6, potência calorífica nominal 15,5 kW, potência calorífica mínima/máxima: 3,9/16 kW, SCOP 3,8, formado por uma unidade interior de tecto com distribuição por conduta rectangular de baixo perfil SDH 19-140 IDNI, pressão sonora mínima/máxima: 38/43 dBA, dimensões 300x1400x700 mm, peso 50 kg, com filtro purificador do ar e contacto para acender e apagar de forma remota, comando à distância por cabo, com programação diária, e uma unidade exterior SDH 19-140 IKDNO, com compressor rotativo tipo Inverter DC, ventilador modulante, controlo de condensação e válvula de expansão electrónica, pressão sonora 57 dBA, dimensões 820x940x460 mm, peso 99 kg, diâmetro de ligação da tubagem de gás 5/8", diâmetro de ligação da tubagem do líquido 3/8", com amortecedores de molas, suportes e fixações das unidades interior e exterior, tubagem de drenagem com sifão, ligação frigorífica entre unidades, ligação eléctrica entre unidades, fixação e protecção mecânica da instalação com ocultação em calha acessível em zonas vistas. Inclusive elementos anti-vibratórios e suportes de parede para apoio da unidade exterior e elementos para suspensão da unidade interior ao tecto.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42sau062J | Ud | Equipamento de ar condicionado, sistema ar-ar split 1x1, para gás R-32, bomba de calor, alimentação trifásica (400V/50Hz), VivAir SDH 19-140T IDN "SAUNIER DUVAL", potência frigorífica nominal 13,4 kW, potência frigorífica mínima/máxima: 3,9/14,2 kW, SEER 5,6, potência calorífica nominal 15,5 kW, potência calorífica mínima/máxima: 3,9/16 kW, SCOP 3,8, formado por uma unidade interior de tecto com distribuição por conduta rectangular de baixo perfil SDH 19-140 IDNI, pressão sonora mínima/máxima: 38/43 dBA, dimensões 300x1400x700 mm, peso 50 kg, com filtro purificador do ar e contacto para acender e apagar de forma remota, comando à distância por cabo, com programação diária, e uma unidade exterior SDH 19-140 IKDNO, com compressor rotativo tipo Inverter DC, ventilador modulante, controlo de condensação e válvula de expansão electrónica, pressão sonora 57 dBA, dimensões 820x940x460 mm, peso 99 kg, diâmetro de ligação da tubagem de gás 5/8", diâmetro de ligação da tubagem do líquido 3/8", com amortecedores de molas, suportes e fixações das unidades interior e exterior, tubagem de drenagem com sifão, ligação frigorífica entre unidades, ligação eléctrica entre unidades, fixação e protecção mecânica da instalação com ocultação em calha acessível em zonas vistas. (material) | 1.000 | 4725.00 | 4725.00 |
| mt42www090 | Ud | Kit de suportes para suspensão ao tecto, formado por quatro varões roscados de aço galvanizado, com as correspondentes buchas, porcas e anilhas. (material) | 1.000 | 22.00 | 22.00 |
| mt42www085 | Ud | Kit de suportes de parede, formado por conjunto de esquadras de 50x45 cm e quatro amortecedores de borracha, com as correspondentes buchas, parafusos, porcas e anilhas. (material) | 1.000 | 18.90 | 18.90 |
| mo005 | h | Oficial de 1ª instalador de ar condicionado. (mão de obra) | 2.147 | 23.31 | 50.05 |
| mo104 | h | Ajudante de instalador de ar condicionado. (mão de obra) | 2.147 | 22.09 | 47.43 |
| % | % | Custos directos complementares | 2 % | 4863.38 | 97.27 |
|  |  | Custos directos |  |  | 4960.65 |
