# Equipamento de ar condicionado com unidades interiores de parede, sistema ar-ar multi-split

- Propriedade do ficheiro: CYPE INGENIEROS, S.A.
- Formato: FIEBDC-3/2002
- Moeda: EUR
- Custos indirectos: 3.00 %
- IVA: 23.00 %

## I Instalações

### IC Aquecimento, arrefecimento, climatização e A.Q.S.

#### ICN Unidades autónomas de climatização

**ICN021** Ud Equipamento de ar condicionado com unidades interiores de parede, sistema ar-ar multi-split.
Equipamento de ar condicionado, sistema ar-ar multi-split 2x1, para gás R-32, bomba de calor, alimentação monofásica (230V/50Hz), VivAir SDH 19-052 W205 "SAUNIER DUVAL", potência frigorífica nominal 5,2 kW, SEER 6,3 (classe A++), potência calorífica nominal 5,4 kW, SCOP 4 (classe A+), formado por duas unidades interiores de parede 19-025 NMWI, com as seguintes características cada uma delas: dimensões 275x790x200 mm, peso 9 kg, filtro purificador do ar e painel liso de cor branca com ecrã LCD retroiluminado, comandos à distância sem fios, e uma unidade exterior 19-050 MC2NO, com compressor tipo Inverter DC, dimensões 596x899x378 mm, peso 43 kg, diâmetro de ligação da tubagem de gás 3/8", diâmetro de ligação da tubagem do líquido 1/4", com amortecedores de molas, suportes e fixações das unidades interior e exterior, tubagem de drenagem com sifão, ligação frigorífica entre unidades, ligação eléctrica entre unidades, fixação e protecção mecânica da instalação com ocultação em calha acessível em zonas vistas. Inclusive elementos anti-vibratórios e suportes de parede para apoio da unidade exterior.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42sau002a | Ud | Equipamento de ar condicionado, sistema ar-ar multi-split 2x1, para gás R-32, bomba de calor, alimentação monofásica (230V/50Hz), VivAir SDH 19-052 W205 "SAUNIER DUVAL", potência frigorífica nominal 5,2 kW, SEER 6,3 (classe A++), potência calorífica nominal 5,4 kW, SCOP 4 (classe A+), formado por duas unidades interiores de parede 19-025 NMWI, com as seguintes características cada uma delas: dimensões 275x790x200 mm, peso 9 kg, filtro purificador do ar e painel liso de cor branca com ecrã LCD retroiluminado, comandos à distância sem fios, e uma unidade exterior 19-050 MC2NO, com compressor tipo Inverter DC, dimensões 596x899x378 mm, peso 43 kg, diâmetro de ligação da tubagem de gás 3/8", diâmetro de ligação da tubagem do líquido 1/4", com amortecedores de molas, suportes e fixações das unidades interior e exterior, tubagem de drenagem com sifão, ligação frigorífica entre unidades, ligação eléctrica entre unidades, fixação e protecção mecânica da instalação com ocultação em calha acessível em zonas vistas. (material) | 1.000 | 2210.00 | 2210.00 |
| mt42www085 | Ud | Kit de suportes de parede, formado por conjunto de esquadras de 50x45 cm e quatro amortecedores de borracha, com as correspondentes buchas, parafusos, porcas e anilhas. (material) | 1.000 | 18.90 | 18.90 |
| mo005 | h | Oficial de 1ª instalador de ar condicionado. (mão de obra) | 3.220 | 23.31 | 75.06 |
| mo104 | h | Ajudante de instalador de ar condicionado. (mão de obra) | 3.220 | 22.09 | 71.13 |
| % | % | Custos directos complementares | 2 % | 2375.09 | 47.50 |
|  |  | Custos directos |  |  | 2422.59 |
