# Vaso de expansão para circuito de aquecimento

- Propriedade do ficheiro: CYPE INGENIEROS, S.A.
- Formato: FIEBDC-3/2002
- Moeda: EUR
- Custos indirectos: 3.00 %
- IVA: 23.00 %

## I Instalações

### IC Aquecimento, arrefecimento, climatização e A.Q.S.

#### ICS Sistemas de condução de água

**ICS040** Ud Vaso de expansão para circuito de aquecimento.
Vaso de expansão, capacidade 50 l, "SAUNIER DUVAL", especial para aplicações de energia solar térmica. Inclusive manómetro e elementos de montagem e ligação necessários para o seu correcto funcionamento.
Inclui: Marcação. Colocação. Ligação à rede de distribuição. Verificação do seu correcto funcionamento.
Critério de medição de projecto: Número de unidades previstas, segundo documentação gráfica de Projecto.
Critério de medição de obra: Medir-se-á o número de unidades realmente executadas segundo especificações de Projecto.

| Código | Un | Descrição | Rendimento | Preço | Importância |
|---|---|---|---|---|---|
| mt38css700e | Ud | Vaso de expansão, capacidade 50 l, "SAUNIER DUVAL", especial para aplicações de energia solar térmica. (material) | 1.000 | 285.00 | 285.00 |
| mt38vex015 | Ud | Ligação para vasos de expansão, formada por suportes e tubos de ligação. (material) | 1.000 | 61.75 | 61.75 |
| mt42www040 | Ud | Manómetro com banho de glicerina e diâmetro de esfera de 100 mm, com tomada vertical, para montagem roscado de 1/2", escala de pressão de 0 a 5 bar. (material) | 1.000 | 43.29 | 43.29 |
| mo004 | h | Oficial de 1ª instalador de aquecimento. (mão de obra) | 1.027 | 23.31 | 23.94 |
| mo103 | h | Ajudante de instalador de aquecimento. (mão de obra) | 1.027 | 22.09 | 22.69 |
| % | % | Custos directos complementares | 2 % | 436.67 | 8.73 |
|  |  | Custos directos |  |  | 445.40 |
