# Grupo hidráulico solar

- Propriedade do ficheiro: CYPE INGENIEROS, S.A.
- Formato: FIEBDC-3/2002
- Moeda: EUR
- Custos indirectos: 3.00 %
- IVA: 23.00 %

## I Instalações

### IC Aquecimento, arrefecimento, climatização e A.Q.S.

#### ICS Sistemas de condução de água

**ICS051** Ud Grupo hidráulico solar.
Grupo hidráulico solar, formado por permutador de placas, potência aproximada 10 kW, e bomba de circulação para o circuito secundário, de 290x373,5x216,5 mm.
Inclui: Marcação. Colocação. Ligação. Verificação do seu correcto funcionamento.
Critério de medição de projecto: Número de unidades previstas, segundo documentação gráfica de Projecto.
Critério de medição de obra: Medir-se-á o número de unidades realmente executadas segundo especificações de Projecto.

| Código | Un | Descrição | Rendimento | Preço | Importância |
|---|---|---|---|---|---|
| mt38csj323a | Ud | Grupo hidráulico solar, formado por permutador de placas, potência aproximada 10 kW, e bomba de circulação para o circuito secundário, de 290x373,5x216,5 mm. (material) | 1.000 | 755.63 | 755.63 |
| mo004 | h | Oficial de 1ª instalador de aquecimento. (mão de obra) | 0.324 | 23.31 | 7.55 |
| mo103 | h | Ajudante de instalador de aquecimento. (mão de obra) | 0.324 | 22.09 | 7.16 |
| % | % | Custos directos complementares | 2 % | 770.34 | 15.41 |
|  |  | Custos directos |  |  | 785.75 |
