# Separador hidráulico

- Propriedade do ficheiro: CYPE INGENIEROS, S.A.
- Formato: FIEBDC-3/2002
- Moeda: EUR
- Custos indirectos: 3.00 %
- IVA: 23.00 %

## I Instalações

### IC Aquecimento, arrefecimento, climatização e A.Q.S.

#### ICS Sistemas de condução de água

**ICS120** Ud Separador hidráulico.
Separador hidráulico, Set WH 95 "SAUNIER DUVAL", para um caudal máximo de 8400 l/h, de 750x157 mm, pressão máxima de trabalho 3 bar, ligações roscadas de 2" de diâmetro, com bainha de imersão, sonda de temperatura e isolamento térmico.
Inclui: Marcação. Colocação. Ligação e verificação do seu correcto funcionamento.
Critério de medição de projecto: Número de unidades previstas, segundo documentação gráfica de Projecto.
Critério de medição de obra: Medir-se-á o número de unidades realmente executadas segundo especificações de Projecto.

| Código | Un | Descrição | Rendimento | Preço | Importância |
|---|---|---|---|---|---|
| mt38ghs030d | Ud | Separador hidráulico, Set WH 95 "SAUNIER DUVAL", para um caudal máximo de 8400 l/h, de 750x157 mm, pressão máxima de trabalho 3 bar, ligações roscadas de 2" de diâmetro, com bainha de imersão, sonda de temperatura e isolamento térmico. (material) | 1.000 | 545.00 | 545.00 |
| mo011 | h | Oficial de 1ª montador. (mão de obra) | 0.216 | 23.31 | 5.03 |
| mo080 | h | Ajudante de montador. (mão de obra) | 0.216 | 22.13 | 4.78 |
| % | % | Custos directos complementares | 2 % | 554.81 | 11.10 |
|  |  | Custos directos |  |  | 565.91 |
