# Termoacumulador eléctrico

- Propriedade do ficheiro: CYPE Ingenieros S.A.
- Formato: FIEBDC-3/2016
- Programa: Gerador de preços para construção civil. CYPE Ingenieros, S.A.
- Data: 03/07/2024
- Moeda: EUR
- Custos indirectos: 3 %
- IVA: 23 %

## I Instalações

### IC Aquecimento, arrefecimento, climatização e A.Q.S.

#### ICA Água quente

**ICA010** Ud Termoacumulador eléctrico.
Termoacumulador eléctrico para o serviço de A.Q.S., vertical, LineaAqua E-SD 15 ES O "SAUNIER DUVAL", resistência submersas com tratamento vitrificado, capacidade 15 l, potência 1,5 kW, eficiência energética classe A, perfil de consumo XXS, de 394x369x334 mm, formado por tanque de aço vitrificado, painel de controlo para a regulação da temperatura, ânodo de sacrifício de magnésio, válvula de segurança, válvula antirretorno e uniões flexíveis de ligação. Inclusive suporte e ancoragens de fixação, válvulas de corte de esfera. Totalmente montado, ligado e testado.
Inclui: Marcação do aparelho. Fixação em paramento com elementos de ancoragem. Colocação do aparelho e acessórios. Ligação com as redes de abastecimento de água, eléctrica e de terra. Colocação em funcionamento.
Critério de medição de projecto: Número de unidades previstas, segundo documentação gráfica de Projecto.
Critério de medição de obra: Medir-se-á o número de unidades realmente executadas segundo especificações de Projecto.

| Código | Un | Descrição | Rendimento | Preço | Importância |
|---|---|---|---|---|---|
| mt38ted020a | Ud | Termoacumulador eléctrico para o serviço de A.Q.S., vertical, LineaAqua E-SD 15 ES O "SAUNIER DUVAL", resistência submersas com tratamento vitrificado, capacidade 15 l, potência 1,5 kW, eficiência energética classe A, perfil de consumo XXS, de 394x369x334 mm, formado por tanque de aço vitrificado, painel de controlo para a regulação da temperatura, ânodo de sacrifício de magnésio, válvula de segurança, válvula antirretorno e uniões flexíveis de ligação. (material) | 1 | 235 | 235.000 |
| mt37sve010b | Ud | Válvula de esfera de latão niquelado para enroscar de 1/2". (material) | 2 | 4.95 | 9.900 |
| mt38www011 | Ud | Material auxiliar para instalações de A.Q.S. (material) | 1 | 1.45 | 1.450 |
| mo008 | h | Oficial de 1ª canalizador. (mão de obra) | 0.751 | 23.31 | 17.506 |
| mo107 | h | Ajudante de canalizador. (mão de obra) | 0.751 | 22.09 | 16.590 |
| % | % | Custos directos complementares | 2 % | 280.446 | 5.609 |
|  |  | Custos directos |  |  | 286.055 |

## Recursos

**mt38ted020a** Ud Termoacumulador eléctrico para o serviço de A.Q.S
Dados técnicos: Custo energético 620.242 MJ; Emissão de CO2 42.912 kg
Resíduos:
- embalagem: re150101 Embalagens de papel e cartão. (componente de resíduo); rendimento 1.32 kg; Código LER 15 01 01; Massa do elemento 1 kg; Volume 0.001333 m3

**mt37sve010b** Ud Válvula de esfera de latão niquelado para enroscar de 1/2"
Dados técnicos: Custo energético 509.569 MJ; Emissão de CO2 34.281 kg
Resíduos:
- embalagem: re150101 Embalagens de papel e cartão; rendimento 0.072 kg
