# Esquentador a gás, convencional

- Propriedade do ficheiro: CYPE Ingenieros S.A.
- Formato: FIEBDC-3/2016
- Programa: Gerador de preços para construção civil. CYPE Ingenieros, S.A.
- Data: 03/07/2024
- Moeda: EUR
- Custos indirectos: 3 %
- IVA: 23 %

## I Instalações

### IC Aquecimento, arrefecimento, climatização e A.Q.S.

#### ICA Água quente

**ICA030** Ud Esquentador a gás, convencional.
Esquentador instantâneo a gás N, para o serviço de A.Q.S., Opalia C 11 LI GN "SAUNIER DUVAL", com controlo termostático da temperatura, câmara de combustão aberta, baixa emissão de NOx, acendimento electrónico a pilhas, sem chama piloto, controlo de chama por ionização, 11 l/min, de potência modulada, eficiência energética classe A, perfil de consumo M, 590x310x246 mm, com dispositivo de controlo de evacuação dos produtos da combustão, com conduta horizontal para evacuação de fumos. Inclusive suporte e ancoragens de fixação a paramento vertical, válvula de corte de esfera, tubos de ligação flexíveis. Totalmente montado, ligado e testado.
Inclui: Marcação do aparelho. Fixação em paramento com elementos de ancoragem. Colocação do aparelho e acessórios. Ligação com a rede de abastecimento de água. Colocação da conduta de evacuação dos produtos da combustão e os acessórios de ventilação. Colocação em funcionamento.
Critério de medição de projecto: Número de unidades previstas, segundo documentação gráfica de Projecto.
Critério de medição de obra: Medir-se-á o número de unidades realmente executadas segundo especificações de Projecto.

| Código | Un | Descrição | Rendimento | Preço | Importância |
|---|---|---|---|---|---|
| mt38cgd065a | Ud | Esquentador instantâneo a gás N, para o serviço de A.Q.S., Opalia C 11 LI GN "SAUNIER DUVAL", com controlo termostático da temperatura, câmara de combustão aberta, baixa emissão de NOx, acendimento electrónico a pilhas, sem chama piloto, controlo de chama por ionização, 11 l/min, de potência modulada, eficiência energética classe A, perfil de consumo M, 590x310x246 mm, com dispositivo de controlo de evacuação dos produtos da combustão, com conduta horizontal para evacuação de fumos. (material) | 1 | 610 | 610.000 |
| mt37sve010b | Ud | Válvula de esfera de latão niquelado para enroscar de 1/2". (material) | 1 | 4.95 | 4.950 |
| mt38tew010a | Ud | Tubo de ligação flexível de 20 cm e 1/2" de diâmetro. (material) | 2 | 8 | 16.000 |
| mt38www011 | Ud | Material auxiliar para instalações de A.Q.S. (material) | 1 | 1.45 | 1.450 |
| mo004 | h | Oficial de 1ª instalador de aquecimento. (mão de obra) | 2.29 | 23.31 | 53.380 |
| mo103 | h | Ajudante de instalador de aquecimento. (mão de obra) | 2.29 | 22.09 | 50.586 |
| % | % | Custos directos complementares | 2 % | 736.366 | 14.727 |
|  |  | Custos directos |  |  | 751.093 |

## Recursos

**mt38cgd065a** Ud Esquentador instantâneo a gás N
Dados técnicos: Custo energético 1384.028 MJ; Emissão de CO2 89.153 kg
Resíduos:
- embalagem: re150101 Embalagens de papel e cartão. (componente de resíduo); rendimento 1.54 kg; Código LER 15 01 01; Massa do elemento 1 kg; Volume 0.001333 m3

**mt37sve010b** Ud Válvula de esfera de latão niquelado para enroscar de 1/2"
Dados técnicos: Custo energético 509.569 MJ; Emissão de CO2 34.281 kg
Resíduos:
- embalagem: re150101 Embalagens de papel e cartão; rendimento 0.072 kg
