# Esquentador a gás, convencional

- Propriedade do ficheiro: CYPE Ingenieros S.A.
- Formato: FIEBDC-3/2016
- Programa: Gerador de preços para construção civil. CYPE Ingenieros, S.A.
- Data: 03/07/2024
- Moeda: EUR
- Custos indirectos: 3 %
- IVA: 23 %

## I Instalações

### IC Aquecimento, arrefecimento, climatização e A.Q.S.

#### ICA Água quente

**ICA030** Ud Esquentador a gás, convencional.
Esquentador instantâneo a gás butano e propano, para o serviço de A.Q.S., Opaliatherm F 12 GN "SAUNIER DUVAL", mural vertical, para utilização interior, câmara de combustão estanque, baixa emissão de NOx, acendimento electrónico à rede eléctrica, sem chama piloto, controlo de chama por ionização, 12 l/min, de potência modulada, eficiência energética classe A, 580x350x198 mm, controlo termostático da temperatura, com painel de controlo com ecrã LED táctil anti-riscos, funções de controlo e segurança para monitorização do correcto funcionamento, ventilador modulante DC, válvula de gás controlada por microprocessador, grau de protecção IPX5 e conduta horizontal para evacuação de fumos. Inclusive suporte e ancoragens de fixação a paramento vertical, válvula de corte de esfera, tubos de ligação flexíveis. Totalmente montado, ligado e testado.
Inclui: Marcação do aparelho. Fixação em paramento com elementos de ancoragem. Colocação do aparelho e acessórios. Ligação com a rede de abastecimento de água. Ligação à rede eléctrica e de terra. Colocação da conduta de evacuação dos produtos da combustão e os acessórios de ventilação. Colocação em funcionamento.
Critério de medição de projecto: Número de unidades previstas, segundo documentação gráfica de Projecto.
Critério de medição de obra: Medir-se-á o número de unidades realmente executadas segundo especificações de Projecto.

| Código | Un | Descrição | Rendimento | Preço | Importância |
|---|---|---|---|---|---|
| mt38cgd052d | Ud | Esquentador instantâneo a gás butano e propano, para o serviço de A.Q.S., Opaliatherm F 12 GN "SAUNIER DUVAL", mural vertical, para utilização interior, câmara de combustão estanque, baixa emissão de NOx, acendimento electrónico à rede eléctrica, sem chama piloto, controlo de chama por ionização, 12 l/min, de potência modulada, eficiência energética classe A, 580x350x198 mm, controlo termostático da temperatura, com painel de controlo com ecrã LED táctil anti-riscos, funções de controlo e segurança para monitorização do correcto funcionamento, ventilador modulante DC, válvula de gás controlada por microprocessador, grau de protecção IPX5 e conduta horizontal para evacuação de fumos. (material) | 1 | 900 | 900.000 |
| mt37sve010b | Ud | Válvula de esfera de latão niquelado para enroscar de 1/2". (material) | 1 | 4.95 | 4.950 |
| mt38tew010a | Ud | Tubo de ligação flexível de 20 cm e 1/2" de diâmetro. (material) | 2 | 8 | 16.000 |
| mt38www011 | Ud | Material auxiliar para instalações de A.Q.S. (material) | 1 | 1.45 | 1.450 |
| mo004 | h | Oficial de 1ª instalador de aquecimento. (mão de obra) | 2.326 | 23.31 | 54.219 |
| mo103 | h | Ajudante de instalador de aquecimento. (mão de obra) | 2.326 | 22.09 | 51.381 |
| % | % | Custos directos complementares | 2 % | 1028.000 | 20.560 |
|  |  | Custos directos |  |  | 1048.560 |

## Recursos

**mt38cgd052d** Ud Esquentador instantâneo a gás butano e propano
Dados técnicos: Custo energético 1076.675 MJ; Emissão de CO2 69.670 kg
Resíduos:
- embalagem: re150101 Embalagens de papel e cartão. (componente de resíduo); rendimento 1.584 kg; Código LER 15 01 01; Massa do elemento 1 kg; Volume 0.001333 m3

**mt37sve010b** Ud Válvula de esfera de latão niquelado para enroscar de 1/2"
Dados técnicos: Custo energético 509.569 MJ; Emissão de CO2 34.281 kg
Resíduos:
- embalagem: re150101 Embalagens de papel e cartão; rendimento 0.072 kg
