# Sistema de captação solar térmica para instalação individual, sobre cobertura plana

- Propriedade do ficheiro: CYPE Ingenieros S.A.
- Formato: FIEBDC-3/2016
- Programa: Gerador de preços para construção civil. CYPE Ingenieros, S.A.
- Data: 03/07/2024
- Moeda: EUR
- Custos indirectos: 3 %
- IVA: 23 %

## I Instalações

### IC Aquecimento, arrefecimento, climatização e A.Q.S.

#### ICB Captação solar

**ICB005** Ud Sistema de captação solar térmica para instalação individual, sobre cobertura plana.
Colector solar térmico de tubos de vácuo completo, dividido, para instalação individual, composto por: um painel, de 1260x1650x140 mm, rendimento óptico 0,93 e coeficiente de perdas 1,623 W/m²K, com tubos de vidro com borosilicato, compostos por um tubo interior recoberto internamente por uma capa de absorção de nitreto de alumínio (NAl), uma câmara de vazio e um tubo exterior de 47 mm de diâmetro e 1500 mm de comprimento e colectores de cobre de 8 mm de diâmetro, carcaça de alumínio com isolamento de poliuretano, reflectores montados sobre o chassis para melhorar o rendimento; estrutura de suporte; depósito formado por depósito interno de aço inoxidável, de 200 l, serpentina, isolamento de poliuretano de 45 mm de espessura, depósito externo de aço com acabamento polido painel de controlo; vaso de expansão; bomba de circulação; central de controlo; válvulas e manómetro. Inclusive liquido de enchimento para colector solar térmico. Totalmente montado, ligado e testado.
Inclui: Marcação do conjunto. Colocação da estrutura suporte. Colocação e fixação dos painéis sobre a estrutura suporte. Colocação do sistema de acumulação solar. Ligação com a rede de abastecimento de água. Enchimento do circuito.
Critério de medição de projecto: Número de unidades previstas, segundo documentação gráfica de Projecto.
Critério de medição de obra: Medir-se-á o número de unidades realmente executadas segundo especificações de Projecto.

| Código | Un | Descrição | Rendimento | Preço | Importância |
|---|---|---|---|---|---|
| mt38csg030aa | Ud | Colector solar térmico de tubos de vácuo completo, dividido, para instalação individual, composto por: um painel, de 1260x1650x140 mm, rendimento óptico 0,93 e coeficiente de perdas 1,623 W/m²K, com tubos de vidro com borosilicato, compostos por um tubo interior recoberto internamente por uma capa de absorção de nitreto de alumínio (NAl), uma câmara de vazio e um tubo exterior de 47 mm de diâmetro e 1500 mm de comprimento e colectores de cobre de 8 mm de diâmetro, carcaça de alumínio com isolamento de poliuretano, reflectores montados sobre o chassis para melhorar o rendimento; estrutura de suporte; depósito formado por depósito interno de aço inoxidável, de 200 l, serpentina, isolamento de poliuretano de 45 mm de espessura, depósito externo de aço com acabamento polido painel de controlo; vaso de expansão; bomba de circulação; central de controlo; válvulas e manómetro. (material) | 1 | 3134.63 | 3134.630 |
| mt38csg100 | l | Solução água-glicol para enchimento de colector solar térmico, para uma temperatura de trabalho de -28°C a +200°C. (material) | 0.84 | 4 | 3.360 |
| mo009 | h | Oficial de 1ª instalador de colectores solares. (mão de obra) | 3.244 | 23.31 | 75.618 |
| mo108 | h | Ajudante de instalador de colectores solares. (mão de obra) | 3.244 | 22.09 | 71.660 |
| % | % | Custos directos complementares | 2 % | 3285.268 | 65.705 |
|  |  | Custos directos |  |  | 3350.973 |

## Recursos

**mt38csg030aa** Ud Colector solar térmico de tubos de vácuo completo
Dados técnicos: Custo energético 4314.317 MJ; Emissão de CO2 262.400 kg
Resíduos:
- embalagem: re150101 Embalagens de papel e cartão. (componente de resíduo); rendimento 2.883 kg; Código LER 15 01 01; Massa do elemento 1 kg; Volume 0.001333 m3
