# Sistema de captação solar térmica para instalação individual, sobre cobertura plana

- Propriedade do ficheiro: CYPE Ingenieros S.A.
- Formato: FIEBDC-3/2016
- Programa: Gerador de preços para construção civil. CYPE Ingenieros, S.A.
- Data: 03/07/2024
- Moeda: EUR
- Custos indirectos: 3 %
- IVA: 23 %

## I Instalações

### IC Aquecimento, arrefecimento, climatização e A.Q.S.

#### ICB Captação solar

**ICB005** Ud Sistema de captação solar térmica para instalação individual, sobre cobertura plana.
Colector solar térmico completo, dividido, para instalação individual, Helioset DB 150 F "SAUNIER DUVAL", formado por um painel SRD 2.3 H, para colocação sobre cobertura plana, montagem horizontal, superfície útil 2,35 m², rendimento óptico 0,782, coeficiente de perdas primário 3,227 W/m²K, coeficiente de perdas secundário 0,015 W/m²K², segundo NP EN 12975-2, superfície absorvente e condutas de cobre e cobertura protectora de vidro de segurança, com ligações hidráulicas, estrutura suporte para colocação sobre cobertura plana, e depósito de 150 litros, para sistema de drenagem automático do líquido solar, eficiência energética classe B, com, bomba de circulação solar, central solar térmica programável, bainha de imersão para a sonda de temperatura, grupo de segurança, ânodo de protecção de magnésio e limitador de temperatura. Inclusive liquido de enchimento para colector solar térmico. Totalmente montado, ligado e testado.
Inclui: Marcação do conjunto. Colocação da estrutura suporte. Colocação e fixação dos painéis sobre a estrutura suporte. Colocação do sistema de acumulação solar. Ligação com a rede de abastecimento de água. Enchimento do circuito.
Critério de medição de projecto: Número de unidades previstas, segundo documentação gráfica de Projecto.
Critério de medição de obra: Medir-se-á o número de unidades realmente executadas segundo especificações de Projecto.

| Código | Un | Descrição | Rendimento | Preço | Importância |
|---|---|---|---|---|---|
| mt38css050aa | Ud | Colector solar térmico completo, dividido, para instalação individual, Helioset DB 150 F "SAUNIER DUVAL", formado por um painel SRD 2.3 H, para colocação sobre cobertura plana, montagem horizontal, superfície útil 2,35 m², rendimento óptico 0,782, coeficiente de perdas primário 3,227 W/m²K, coeficiente de perdas secundário 0,015 W/m²K², segundo NP EN 12975-2, superfície absorvente e condutas de cobre e cobertura protectora de vidro de segurança, com ligações hidráulicas, estrutura suporte para colocação sobre cobertura plana, e depósito de 150 litros, para sistema de drenagem automático do líquido solar, eficiência energética classe B, com, bomba de circulação solar, central solar térmica programável, bainha de imersão para a sonda de temperatura, grupo de segurança, ânodo de protecção de magnésio e limitador de temperatura. (material) | 1 | 2960 | 2960.000 |
| mt38css300 | Ud | Bidão de 10 l de solução água-glicol para enchimento de colector solar térmico, "SAUNIER DUVAL". (material) | 0.135 | 65 | 8.775 |
| mt38css602 | Ud | Sonda de temperatura para colector solar térmico com ligação à centralita de controlo para sistema de captação solar térmica, "SAUNIER DUVAL". (material) | 1 | 20 | 20.000 |
| mt38css601 | Ud | Sonda de temperatura para depósito com ligação à centralita de controlo para sistema de captação solar térmica, "SAUNIER DUVAL". (material) | 1 | 30 | 30.000 |
| mt38css035a | Ud | Tubagem flexível de 10 m de comprimento, com isolamento térmico, para sistema de drenagem automático, "SAUNIER DUVAL". (material) | 1 | 290 | 290.000 |
| mt38css700b | Ud | Vaso de expansão, capacidade 18 l, "SAUNIER DUVAL", especial para aplicações de energia solar térmica. (material) | 1 | 100 | 100.000 |
| mt38css700a | Ud | Vaso de expansão, capacidade 5 l, "SAUNIER DUVAL", especial para aplicações de energia solar térmica. (material) | 1 | 80 | 80.000 |
| mo009 | h | Oficial de 1ª instalador de colectores solares. (mão de obra) | 3.244 | 23.31 | 75.618 |
| mo108 | h | Ajudante de instalador de colectores solares. (mão de obra) | 3.244 | 22.09 | 71.660 |
| % | % | Custos directos complementares | 2 % | 3636.053 | 72.721 |
|  |  | Custos directos |  |  | 3708.774 |

## Recursos

**mt38css050aa** Ud Colector solar térmico completo
Dados técnicos: Custo energético 1369.896 MJ; Emissão de CO2 72.530 kg
Resíduos:
- embalagem: re150101 Embalagens de papel e cartão. (componente de resíduo); rendimento 2.872 kg; Código LER 15 01 01; Massa do elemento 1 kg; Volume 0.001333 m3

**mt38css602** Ud Sonda de temperatura para colector solar térmico com ligação à centralita de controlo para sistema de captação solar
Dados técnicos: Custo energético 5.585 MJ; Emissão de CO2 0.292 kg
Resíduos:
- embalagem: re150101 Embalagens de papel e cartão; rendimento 0.072 kg

**mt38css601** Ud Sonda de temperatura para depósito com ligação à centralita de controlo para sistema de captação solar térmica
Dados técnicos: Custo energético 5.585 MJ; Emissão de CO2 0.292 kg
Resíduos:
- embalagem: re150101 Embalagens de papel e cartão; rendimento 0.072 kg

**mt38css035a** Ud Tubagem flexível de 10 m de comprimento, com isolamento térmico, para sistema de drenagem automático, "SAUNIER DUVAL"
Dados técnicos: Custo energético 371.280 MJ; Emissão de CO2 21.237 kg
Resíduos:
- embalagem: re150101 Embalagens de papel e cartão; rendimento 2.699 kg

**mt38css700b** Ud Vaso de expansão, capacidade 18 l, "SAUNIER DUVAL", especial para aplicações de energia solar térmica
Dados técnicos: Custo energético 64.690 MJ; Emissão de CO2 4.567 kg
Resíduos:
- embalagem: re150101 Embalagens de papel e cartão; rendimento 1.473 kg

**mt38css700a** Ud Vaso de expansão, capacidade 5 l, "SAUNIER DUVAL", especial para aplicações de energia solar térmica
Dados técnicos: Custo energético 28.318 MJ; Emissão de CO2 2.678 kg
Resíduos:
- embalagem: re150101 Embalagens de papel e cartão; rendimento 1.47 kg
