# Colector solar térmico para instalação colectiva, integrado em cobertura inclinada

- Propriedade do ficheiro: CYPE Ingenieros S.A.
- Formato: FIEBDC-3/2016
- Programa: Gerador de preços para construção civil. CYPE Ingenieros, S.A.
- Data: 10/06/2024
- Moeda: EUR
- Custos indirectos: 3 %
- IVA: 23 %

## I Instalações

### IC Aquecimento, arrefecimento, climatização e A.Q.S.

#### ICB Captação solar

**ICB012** Ud Colector solar térmico para instalação colectiva, integrado em cobertura inclinada.
Colector solar térmico formado por bateria de 2 módulos, composto cada um deles de um colector solar térmico plano, Helioconcept SRV 2.3/2 "SAUNIER DUVAL", com painel de montagem de 1233x2033x80 mm, superfície útil 2,35 m², rendimento óptico 0,787, coeficiente de perdas primário 3,783 W/m²K e coeficiente de perdas secundário 0,016 W/m²K², composto de aro de alumínio, acabamento pintado, absorvedor de cobre com tratamento altamente selectivo, isolamento térmico de lã mineral e cobertura protectora de vidro de segurança, colocados sobre estrutura suporte para cobertura inclinada. Inclusive acessórios de montagem e fixação, conjunto de ligações hidráulicas entre colectores solares térmicos, liquido de enchimento para colector solar térmico, válvula de segurança, purgador, válvulas de corte e demais acessórios. Totalmente montado, ligado e testado.
Inclui: Marcação do conjunto. Colocação da estrutura suporte. Colocação e fixação dos painéis sobre a estrutura suporte. Ligação com a rede de abastecimento de água. Enchimento do circuito.
Critério de medição de projecto: Número de unidades previstas, segundo documentação gráfica de Projecto.
Critério de medição de obra: Medir-se-á o número de unidades realmente executadas segundo especificações de Projecto.

| Código | Un | Descrição | Rendimento | Preço | Importância |
|---|---|---|---|---|---|
| mt38css502a | Ud | Colector solar térmico plano, Helioconcept SRV 2.3/2 "SAUNIER DUVAL", com painel de montagem de 1233x2033x80 mm, superfície útil 2,35 m², rendimento óptico 0,787, coeficiente de perdas primário 3,783 W/m²K e coeficiente de perdas secundário 0,016 W/m²K², composto de aro de alumínio, acabamento pintado, absorvedor de cobre com tratamento altamente selectivo, isolamento térmico de lã mineral e cobertura protectora de vidro de segurança. (material) | 2 | 765 | 1530.000 |
| mt38css552b | Ud | Caixilho de colector solar térmico, para 2 painéis, integrados em telhado de 22° a 75° de inclinação, "SAUNIER DUVAL". (material) | 1 | 935 | 935.000 |
| mt38css560 | Ud | Kit hidráulico de entrada e saída para bateria de colectores solares térmicos, "SAUNIER DUVAL". (material) | 1 | 55 | 55.000 |
| mt38css562 | Ud | Kit hidráulico de união entre colectores solares sobre cobertura inclinada, "SAUNIER DUVAL". (material) | 1 | 55 | 55.000 |
| mt38css580 | Ud | Purgador automático para colectores solares térmicos, "SAUNIER DUVAL". (material) | 1 | 75 | 75.000 |
| mt38css728 | Ud | Válvula de segurança, para uma temperatura máxima de 99°C, "SAUNIER DUVAL". (material) | 1 | 40 | 40.000 |
| mt38css300 | Ud | Bidão de 10 l de solução água-glicol para enchimento de colector solar térmico, "SAUNIER DUVAL". (material) | 0.37 | 65 | 24.050 |
| mt37sve010d | Ud | Válvula de esfera de latão niquelado para enroscar de 1". (material) | 2 | 12.15 | 24.300 |
| mo009 | h | Oficial de 1ª instalador de colectores solares. (mão de obra) | 5.406 | 23.31 | 126.014 |
| mo108 | h | Ajudante de instalador de colectores solares. (mão de obra) | 5.406 | 22.09 | 119.419 |
| % | % | Custos directos complementares | 2 % | 2983.783 | 59.676 |
|  |  | Custos directos |  |  | 3043.459 |

## Recursos

**mt38css502a** Ud Colector solar térmico plano
Dados técnicos: Custo energético 1406.800 MJ; Emissão de CO2 74.301 kg
Resíduos:
- embalagem: re150101 Embalagens de papel e cartão. (componente de resíduo); rendimento 2.726 kg; Código LER 15 01 01; Massa do elemento 1 kg; Volume 0.001333 m3

**mt38css728** Ud Válvula de segurança, para uma temperatura máxima de 99°C, "SAUNIER DUVAL"
Dados técnicos: Custo energético 511.326 MJ; Emissão de CO2 34.399 kg
Resíduos:
- embalagem: re150101 Embalagens de papel e cartão; rendimento 0.072 kg

**mt37sve010d** Ud Válvula de esfera de latão niquelado para enroscar de 1"
Dados técnicos: Custo energético 843.399 MJ; Emissão de CO2 56.701 kg
Resíduos:
- embalagem: re150101 Embalagens de papel e cartão; rendimento 0.072 kg
