# Colector para aquecimento por piso radiante, para indústria e sector terciário

- Propriedade do ficheiro: CYPE Ingenieros S.A.
- Formato: FIEBDC-3/2016
- Programa: Gerador de preços para construção civil. CYPE Ingenieros, S.A.
- Data: 10/06/2024
- Moeda: EUR
- Custos indirectos: 3 %
- IVA: 23 %

## I Instalações

### IC Aquecimento, arrefecimento, climatização e A.Q.S.

#### ICE Emissores a água para aquecimento e arrefecimento

**ICE101** Ud Colector para aquecimento por piso radiante, para indústria e sector terciário.
Colector plástico de 1" de diâmetro, para 4 circuitos, "SAUNIER DUVAL", composto de colector de ida com caudalímetros, colector de retorno com válvulas de corte compatíveis com actuadores electrotérmicos, purgadores manuais de ar, válvulas de enchimento e vazamento, termómetros de cristal líquido, válvulas de corte de esfera de 1" e suportes de fixação para o colector de ida e para o de retorno, jogos de dois adaptadores eurocone para ligação de tubos de 17 mm de diâmetro e 2 mm de espessura a colector modular plástico, montado em armário metálico para colector plástico de 2 a 5 saídas. Totalmente montado, ligado e testado.
Inclui: Marcação da localização do colector. Colocação do armário para o colector. Colocação do colector. Ligação das tubagens ao colector. Ligação do colector à rede de distribuição interior ou à caldeira. Realização de ensaios.
Critério de medição de projecto: Número de unidades previstas, segundo documentação gráfica de Projecto.
Critério de medição de obra: Medir-se-á o número de unidades realmente executadas segundo especificações de Projecto.

| Código | Un | Descrição | Rendimento | Preço | Importância |
|---|---|---|---|---|---|
| mt38srs031a | Ud | Armário metálico para colector plástico de 2 a 5 saídas, "SAUNIER DUVAL", de de 540 mm de largura, altura ajustável de 750 a 890 mm, profundidade ajustável de 93 a 120 mm mm. (material) | 1 | 198.05 | 198.050 |
| mt38srs030a | Ud | Colector plástico de 1" de diâmetro, "SAUNIER DUVAL", para 4 circuitos, composto de colector de ida com caudalímetros, colector de retorno com válvulas de corte compatíveis com actuadores electrotérmicos, purgadores manuais de ar, válvulas de enchimento e vazamento, termómetros de cristal líquido, válvulas de corte de esfera de 1" e suportes de fixação para o colector de ida e para o de retorno. (material) | 1 | 288.56 | 288.560 |
| mt38srs032c | Ud | Jogo de dois adaptadores eurocone para ligação de tubos de 17 mm de diâmetro e 2 mm de espessura a colector modular plástico, "SAUNIER DUVAL". (material) | 4 | 7.53 | 30.120 |
| mo004 | h | Oficial de 1ª instalador de aquecimento. (mão de obra) | 1.742 | 23.31 | 40.606 |
| mo103 | h | Ajudante de instalador de aquecimento. (mão de obra) | 1.742 | 22.09 | 38.481 |
| % | % | Custos directos complementares | 2 % | 595.817 | 11.916 |
|  |  | Custos directos |  |  | 607.733 |

Resíduos:
- colocação: mt38srs030a; factor de resíduo 0.0165

## Recursos

**mt38srs031a** Ud Armário metálico para colector plástico de 2 a 5 saídas
Dados técnicos: Custo energético 0.019 MJ; Emissão de CO2 0.031 kg
Resíduos:
- embalagem: re150101 Embalagens de papel e cartão. (componente de resíduo); rendimento 0.036 kg; Código LER 15 01 01; Massa do elemento 1 kg; Volume 0.001333 m3

**mt38srs030a** Ud Colector plástico de 1" de diâmetro
Dados técnicos: Custo energético 39.743 MJ; Emissão de CO2 2.008 kg; Código LER 17 02 03; Massa do elemento 0.41 kg; Volume 0.000683 m3
Resíduos:
- embalagem: re150101 Embalagens de papel e cartão; rendimento 0.042 kg
