# Fan-coil vertical de piso, sistema de dois tubos

- Propriedade do ficheiro: CYPE Ingenieros S.A.
- Formato: FIEBDC-3/2016
- Programa: Gerador de preços para construção civil. CYPE Ingenieros, S.A.
- Data: 03/07/2024
- Moeda: EUR
- Custos indirectos: 3 %
- IVA: 23 %

## I Instalações

### IC Aquecimento, arrefecimento, climatização e A.Q.S.

#### ICF Unidades não autónomas de climatização

**ICF040** Ud Fan-coil vertical de piso, sistema de dois tubos.
Fan-coil vertical de solo com envolvente, Genia Fan SD 5-015 NC "SAUNIER DUVAL", controlo para integrar no fan-coil vertical de solo SD 5-NC, válvula de 3 vias, SD 5-3VW C, pés de apoio. Totalmente montado, ligado e colocado em funcionamento pela empresa instaladora para a verificação do seu correcto funcionamento.
Inclui: Implantação da unidade. Colocação e fixação da unidade. Ligação com as redes de abastecimento de água, eléctrica e de recolha de condensados. Colocação em funcionamento.
Critério de medição de projecto: Número de unidades previstas, segundo documentação gráfica de Projecto.
Critério de medição de obra: Medir-se-á o número de unidades realmente executadas segundo especificações de Projecto.

| Código | Un | Descrição | Rendimento | Preço | Importância |
|---|---|---|---|---|---|
| mt42fts046d | Ud | Fan-coil vertical de solo com envolvente, Genia Fan SD 5-015 NC "SAUNIER DUVAL", potência frigorífica a velocidade máxima 1,5 kW, potência frigorífica sensível a velocidade máxima 1,14 kW (temperatura de bolbo húmido de ar interior 19°C, temperatura de entrada da água 7°C, salto térmico 5°C), potência calorífica a velocidade máxima 1,57 kW (temperatura de bolbo seco de ar interior 20°C, temperatura de entrada da água 50°C), de 3 velocidades, caudal de água em arrefecimento 0,21 m³/h, caudal de ar a velocidade máxima 255 m³/h, dimensões 790x495x200 mm, peso 18 kg. (material) | 1 | 465 | 465.000 |
| mt42fts500a | Ud | Válvula de 3 vias, SD 5-3VW C, "SAUNIER DUVAL", com accionador e tubos de ligação. (material) | 1 | 250 | 250.000 |
| mt42fts508a | Ud | Pés de apoio, "SAUNIER DUVAL", para fan-coil vertical de solo. (material) | 1 | 40 | 40.000 |
| mt42fts501a | Ud | Controlo para integrar no fan-coil vertical de solo SD 5-NC, "SAUNIER DUVAL". (material) | 1 | 80 | 80.000 |
| mt37sve010c | Ud | Válvula de esfera de latão niquelado para enroscar de 3/4". (material) | 2 | 7.3 | 14.600 |
| mo005 | h | Oficial de 1ª instalador de ar condicionado. (mão de obra) | 3.363 | 23.31 | 78.392 |
| mo104 | h | Ajudante de instalador de ar condicionado. (mão de obra) | 3.363 | 22.09 | 74.289 |
| % | % | Custos directos complementares | 2 % | 1002.281 | 20.046 |
|  |  | Custos directos |  |  | 1022.327 |

## Recursos

**mt37sve010c** Ud Válvula de esfera de latão niquelado para enroscar de 3/4"
Dados técnicos: Custo energético 720.409 MJ; Emissão de CO2 48.441 kg
Resíduos:
- embalagem: re150101 Embalagens de papel e cartão. (componente de resíduo); rendimento 0.072 kg; Código LER 15 01 01; Massa do elemento 1 kg; Volume 0.001333 m3
