# Fan-coil de cassete, sistema de dois tubos

- Propriedade do ficheiro: CYPE Ingenieros S.A.
- Formato: FIEBDC-3/2016
- Programa: Gerador de preços para construção civil. CYPE Ingenieros, S.A.
- Data: 10/06/2024
- Moeda: EUR
- Custos indirectos: 3 %
- IVA: 23 %

## I Instalações

### IC Aquecimento, arrefecimento, climatização e A.Q.S.

#### ICF Unidades não autónomas de climatização

**ICF050** Ud Fan-coil de cassete, sistema de dois tubos.
Fan-coil de cassete, Genia Fan SD 4-035 NK "SAUNIER DUVAL", potência frigorífica a velocidade máxima 3,96 kW, potência frigorífica sensível a velocidade máxima 3,2 kW (temperatura de bolbo húmido de ar interior 19°C, temperatura de entrada da água 7°C, salto térmico 5°C), potência calorífica a velocidade máxima 4,63 kW (temperatura de bolbo seco de ar interior 20°C, temperatura de entrada da água 50°C), de 3 velocidades, caudal de água em arrefecimento 0,7 m³/h, caudal de ar a velocidade máxima 719 m³/h, dimensões 575x261x575 mm, peso 19 kg, dimensões do painel 647x50x647 mm, peso do painel 2,5 kg, com válvula de 3 vias e comando à distância por infravermelhos, bandeja de recolha de condensados, SDZ-035-G1. Inclusive elementos para suspensão ao tecto. Totalmente montado, ligado e colocado em funcionamento pela empresa instaladora para a verificação do seu correcto funcionamento.
Inclui: Implantação da unidade. Colocação e fixação da unidade. Ligação com as redes de abastecimento de água, eléctrica e de recolha de condensados. Colocação em funcionamento.
Critério de medição de projecto: Número de unidades previstas, segundo documentação gráfica de Projecto.
Critério de medição de obra: Medir-se-á o número de unidades realmente executadas segundo especificações de Projecto.

| Código | Un | Descrição | Rendimento | Preço | Importância |
|---|---|---|---|---|---|
| mt42fts105a | Ud | Fan-coil de cassete, Genia Fan SD 4-035 NK "SAUNIER DUVAL", potência frigorífica a velocidade máxima 3,96 kW, potência frigorífica sensível a velocidade máxima 3,2 kW (temperatura de bolbo húmido de ar interior 19°C, temperatura de entrada da água 7°C, salto térmico 5°C), potência calorífica a velocidade máxima 3,79 kW (temperatura de bolbo seco de ar interior 20°C, temperatura de entrada da água 50°C), de 3 velocidades, caudal de água em arrefecimento 0,7 m³/h, caudal de ar a velocidade máxima 719 m³/h, dimensões 575x261x575 mm, peso 19 kg, dimensões do painel 647x50x647 mm, peso do painel 2,5 kg, com válvula de 3 vias e comando à distância por infravermelhos. (material) | 1 | 865 | 865.000 |
| mt42fts507a | Ud | Bandeja de recolha de condensados, SDZ-035-G1 "SAUNIER DUVAL", para fan-coil de cassete. (material) | 1 | 25 | 25.000 |
| mt42vsi010ao | Ud | Válvula de três vias, com accionador; inclusive ligações e montagem. (material) | 1 | 75 | 75.000 |
| mt37sve010b | Ud | Válvula de esfera de latão niquelado para enroscar de 1/2". (material) | 2 | 4.95 | 9.900 |
| mt42www090 | Ud | Kit de suportes para suspensão ao tecto, formado por quatro varões roscados de aço galvanizado, com as correspondentes buchas, porcas e anilhas. (material) | 1 | 22 | 22.000 |
| mo005 | h | Oficial de 1ª instalador de ar condicionado. (mão de obra) | 4.292 | 23.31 | 100.047 |
| mo104 | h | Ajudante de instalador de ar condicionado. (mão de obra) | 4.292 | 22.09 | 94.810 |
| % | % | Custos directos complementares | 2 % | 1191.757 | 23.835 |
|  |  | Custos directos |  |  | 1215.592 |

## Recursos

**mt42vsi010ao** Ud Válvula de três vias, com accionador; inclusive ligações e montagem
Dados técnicos: Custo energético 51.869 MJ; Emissão de CO2 2.177 kg
Resíduos:
- embalagem: re150101 Embalagens de papel e cartão. (componente de resíduo); rendimento 0.072 kg; Código LER 15 01 01; Massa do elemento 1 kg; Volume 0.001333 m3

**mt37sve010b** Ud Válvula de esfera de latão niquelado para enroscar de 1/2"
Dados técnicos: Custo energético 509.569 MJ; Emissão de CO2 34.281 kg
Resíduos:
- embalagem: re150101 Embalagens de papel e cartão; rendimento 0.072 kg
