# Fan-coil mural, sistema de dois tubos

- Propriedade do ficheiro: CYPE Ingenieros S.A.
- Formato: FIEBDC-3/2016
- Programa: Gerador de preços para construção civil. CYPE Ingenieros, S.A.
- Data: 10/06/2024
- Moeda: EUR
- Custos indirectos: 3 %
- IVA: 23 %

## I Instalações

### IC Aquecimento, arrefecimento, climatização e A.Q.S.

#### ICF Unidades não autónomas de climatização

**ICF060** Ud Fan-coil mural, sistema de dois tubos.
Fan-coil mural, Genia Fan SD 6-025 NW "SAUNIER DUVAL", potência frigorífica a velocidade máxima 2,7 kW, potência frigorífica sensível a velocidade máxima 2,15 kW (temperatura de bolbo húmido de ar interior 19°C, temperatura de entrada da água 7°C, salto térmico 5°C), potência calorífica a velocidade máxima 2,94 kW (temperatura de bolbo seco de ar interior 20°C, temperatura de entrada da água 50°C), de 3 velocidades, caudal de água em arrefecimento 0,48 m³/h, caudal de ar a velocidade máxima 492 m³/h, dimensões 915x290x230 mm, peso 12,7 kg, com comando à distância por infravermelhos. Totalmente montado, ligado e colocado em funcionamento pela empresa instaladora para a verificação do seu correcto funcionamento.
Inclui: Implantação da unidade. Colocação e fixação da unidade. Ligação com as redes de abastecimento de água, eléctrica e de recolha de condensados. Colocação em funcionamento.
Critério de medição de projecto: Número de unidades previstas, segundo documentação gráfica de Projecto.
Critério de medição de obra: Medir-se-á o número de unidades realmente executadas segundo especificações de Projecto.

| Código | Un | Descrição | Rendimento | Preço | Importância |
|---|---|---|---|---|---|
| mt42fts200a | Ud | Fan-coil mural, Genia Fan SD 6-025 NW "SAUNIER DUVAL", potência frigorífica a velocidade máxima 2,7 kW, potência frigorífica sensível a velocidade máxima 2,15 kW (temperatura de bolbo húmido de ar interior 19°C, temperatura de entrada da água 7°C, salto térmico 5°C), potência calorífica a velocidade máxima 2,94 kW (temperatura de bolbo seco de ar interior 20°C, temperatura de entrada da água 50°C), de 3 velocidades, caudal de água em arrefecimento 0,48 m³/h, caudal de ar a velocidade máxima 492 m³/h, dimensões 915x290x230 mm, peso 12,7 kg, com comando à distância por infravermelhos. (material) | 1 | 640 | 640.000 |
| mt37sve010b | Ud | Válvula de esfera de latão niquelado para enroscar de 1/2". (material) | 2 | 4.95 | 9.900 |
| mo005 | h | Oficial de 1ª instalador de ar condicionado. (mão de obra) | 3.812 | 23.31 | 88.858 |
| mo104 | h | Ajudante de instalador de ar condicionado. (mão de obra) | 3.812 | 22.09 | 84.207 |
| % | % | Custos directos complementares | 2 % | 822.965 | 16.459 |
|  |  | Custos directos |  |  | 839.424 |

## Recursos

**mt37sve010b** Ud Válvula de esfera de latão niquelado para enroscar de 1/2"
Dados técnicos: Custo energético 509.569 MJ; Emissão de CO2 34.281 kg
Resíduos:
- embalagem: re150101 Embalagens de papel e cartão. (componente de resíduo); rendimento 0.072 kg; Código LER 15 01 01; Massa do elemento 1 kg; Volume 0.001333 m3
