# Caldeira a gás, doméstica, de condensação, de pé, para aquecimento e A.Q.S

- Propriedade do ficheiro: CYPE Ingenieros S.A.
- Formato: FIEBDC-3/2016
- Programa: Gerador de preços para construção civil. CYPE Ingenieros, S.A.
- Data: 10/06/2024
- Moeda: EUR
- Custos indirectos: 3 %
- IVA: 23 %

## I Instalações

### IC Aquecimento, arrefecimento, climatização e A.Q.S.

#### ICG Caldeiras a gás

**ICG230** Ud Caldeira a gás, doméstica, de condensação, de pé, para aquecimento e A.Q.S.
Caldeira de pé a gás N, com recuperação de calor por condensação dos produtos da combustão, para aquecimento e A.Q.S. com depósito de 89,1 litros, para utilização interior, câmara de combustão estanque, acendimento electrónico, sem chama piloto, Duomax Condens 35/90 L "SAUNIER DUVAL", potência útil de aquecimento 32,5 kW (modulação H-MOD ELGA), rendimento 108%, potência útil de A.Q.S. 34 kW, eficiência energética classe A em aquecimento, eficiência energética classe A em A.Q.S., perfil de consumo XL, de 1320x599x693 mm, com placa de ligações, kit de ligações, conduta para evacuação de fumos e termostato-programador de ambiente via rádio Exacontrol E7 R, sem incluir a conduta para evacuação dos produtos da combustão. Totalmente montada, ligada e testada.
Inclui: Marcação. Disposição dos elementos. Montagem da caldeira e dos seus acessórios. Ligação com as redes de abastecimento de água, de gás, de saneamento e eléctrica, e com a conduta de evacuação dos produtos de combustão. Colocação em funcionamento.
Critério de medição de projecto: Número de unidades previstas, segundo documentação gráfica de Projecto.
Critério de medição de obra: Medir-se-á o número de unidades realmente executadas segundo especificações de Projecto.

| Código | Un | Descrição | Rendimento | Preço | Importância |
|---|---|---|---|---|---|
| mt38cmd085a | Ud | Caldeira de pé a gás N, com recuperação de calor por condensação dos produtos da combustão, para aquecimento e A.Q.S. com depósito de 89,1 litros, para utilização interior, câmara de combustão estanque, acendimento electrónico, sem chama piloto, Duomax Condens 35/90 L "SAUNIER DUVAL", potência útil de aquecimento 32,5 kW (modulação H-MOD ELGA), rendimento 108%, potência útil de A.Q.S. 34 kW, eficiência energética classe A em aquecimento, eficiência energética classe A em A.Q.S., perfil de consumo XL, de 1320x599x693 mm, com placa de ligações, kit de ligações, conduta para evacuação de fumos e termostato-programador de ambiente via rádio Exacontrol E7 R. (material) | 1 | 5465 | 5465.000 |
| mt38www012 | Ud | Material auxiliar para instalações de aquecimento e A.Q.S. (material) | 1 | 2.1 | 2.100 |
| mo004 | h | Oficial de 1ª instalador de aquecimento. (mão de obra) | 3.267 | 23.31 | 76.154 |
| mo103 | h | Ajudante de instalador de aquecimento. (mão de obra) | 3.267 | 22.09 | 72.168 |
| % | % | Custos directos complementares | 2 % | 5615.422 | 112.308 |
|  |  | Custos directos |  |  | 5727.730 |

## Recursos

**mt38cmd085a** Ud Caldeira de pé a gás N
Dados técnicos: Custo energético 3281.719 MJ; Emissão de CO2 272.605 kg
Resíduos:
- embalagem: re150101 Embalagens de papel e cartão. (componente de resíduo); rendimento 2.676 kg; Código LER 15 01 01; Massa do elemento 1 kg; Volume 0.001333 m3
- embalagem: re170201 Madeira. (componente de resíduo); rendimento 0.668 kg; Código LER 17 02 01; Massa do elemento 1 kg; Volume 0.000909 m3
