# Caldeira a gás, doméstica, de condensação, mural, para aquecimento

- Propriedade do ficheiro: CYPE Ingenieros S.A.
- Formato: FIEBDC-3/2016
- Programa: Gerador de preços para construção civil. CYPE Ingenieros, S.A.
- Data: 10/06/2024
- Moeda: EUR
- Custos indirectos: 3 %
- IVA: 23 %

## I Instalações

### IC Aquecimento, arrefecimento, climatização e A.Q.S.

#### ICG Caldeiras a gás

**ICG231** Ud Caldeira a gás, doméstica, de condensação, mural, para aquecimento.
Caldeira mural a gás N, com recuperação de calor por condensação dos produtos da combustão, para aquecimento com sistema de combustão FlameFit, para utilização interior, câmara de combustão estanque, acendimento electrónico, sem chama piloto, Thema MiConnect AS 30-CS/1-C (N-ES) "SAUNIER DUVAL", potência em aquecimento (50/30°C) de 4,4 a 32,8 kW, potência em aquecimento (80/60°C) de 3,9 a 29,8 kW, rendimento em aquecimento (50/30°C) 107,2%, rendimento em aquecimento (80/60°C) 97%, eficiência energética classe A, de 740x418x344 mm, com central de controlo modulante MiSet (SRT 380), via cabo, com ecrã táctil, programação da produção de A.Q.S. e do aquecimento, regulação da temperatura de impulsão por curva de aquecimento e sonda de temperatura exterior e controlo desde smartphone ou tablet através de aplicação para IOS (iPhone e iPad) e Android, placa de ligações da caldeira e conduta para evacuação de fumos, neutralizador de condensados. Totalmente montada, ligada e testada.
Inclui: Marcação. Disposição dos elementos. Montagem da caldeira e dos seus acessórios. Ligação com as redes de abastecimento de água, de gás, de saneamento e eléctrica, e com a conduta de evacuação dos produtos de combustão. Colocação em funcionamento.
Critério de medição de projecto: Número de unidades previstas, segundo documentação gráfica de Projecto.
Critério de medição de obra: Medir-se-á o número de unidades realmente executadas segundo especificações de Projecto.

| Código | Un | Descrição | Rendimento | Preço | Importância |
|---|---|---|---|---|---|
| mt38cmd126a | Ud | Caldeira mural a gás N, com recuperação de calor por condensação dos produtos da combustão, para aquecimento com sistema de combustão FlameFit, para utilização interior, câmara de combustão estanque, acendimento electrónico, sem chama piloto, Thema MiConnect AS 30-CS/1-C (N-ES) "SAUNIER DUVAL", potência em aquecimento (50/30°C) de 4,4 a 32,8 kW, potência em aquecimento (80/60°C) de 3,9 a 29,8 kW, rendimento em aquecimento (50/30°C) 107,2%, rendimento em aquecimento (80/60°C) 97%, eficiência energética classe A, de 740x418x344 mm, com central de controlo modulante MiSet (SRT 380), via cabo, com ecrã táctil, programação da produção de A.Q.S. e do aquecimento, regulação da temperatura de impulsão por curva de aquecimento e sonda de temperatura exterior e controlo desde smartphone ou tablet através de aplicação para IOS (iPhone e iPad) e Android, placa de ligações da caldeira e conduta para evacuação de fumos. (material) | 1 | 3095 | 3095.000 |
| mt38cmd004a | Ud | Neutralizador de condensados, "SAUNIER DUVAL", para colocar entre a caldeira e o tubo de drenagem. (material) | 1 | 70 | 70.000 |
| mt38www010 | Ud | Material auxiliar para instalações de aquecimento. (material) | 1 | 1.68 | 1.680 |
| mo004 | h | Oficial de 1ª instalador de aquecimento. (mão de obra) | 3.267 | 23.31 | 76.154 |
| mo103 | h | Ajudante de instalador de aquecimento. (mão de obra) | 3.267 | 22.09 | 72.168 |
| % | % | Custos directos complementares | 2 % | 3315.002 | 66.300 |
|  |  | Custos directos |  |  | 3381.302 |

## Recursos

**mt38cmd126a** Ud Caldeira mural a gás N
Dados técnicos: Custo energético 1032.777 MJ; Emissão de CO2 81.355 kg
Resíduos:
- embalagem: re150101 Embalagens de papel e cartão. (componente de resíduo); rendimento 2.401 kg; Código LER 15 01 01; Massa do elemento 1 kg; Volume 0.001333 m3
- embalagem: re170201 Madeira. (componente de resíduo); rendimento 0.634 kg; Código LER 17 02 01; Massa do elemento 1 kg; Volume 0.000909 m3
