# Caldeira a gás, colectiva, de condensação, de pé, de fundição de alumínio

- Propriedade do ficheiro: CYPE Ingenieros S.A.
- Formato: FIEBDC-3/2016
- Programa: Gerador de preços para construção civil. CYPE Ingenieros, S.A.
- Data: 10/06/2024
- Moeda: EUR
- Custos indirectos: 3 %
- IVA: 23 %

## I Instalações

### IC Aquecimento, arrefecimento, climatização e A.Q.S.

#### ICG Caldeiras a gás

**ICG237** Ud Caldeira a gás, colectiva, de condensação, de pé, de fundição de alumínio.
Caldeira de pé, modular, para aquecimento, com recuperação de calor por condensação dos produtos da combustão, a gás N, Thermosystem Condens F 120/3 "SAUNIER DUVAL", potência útil modulante de 12 a 120 kW, dimensões 1285x695x1240 mm, caudal de água mínimo de 58 l/min e caudal nominal de 83 l/min, corpo da caldeira de fundição de alumínio/silício, queimador modulante de aço inoxidável de pré-mistura com funcionamento por radiação, ventiladores/extractores modulantes com controlo electrónico, permutador compacto em V, dispositivo de acendimento e controlo da chama, sensor NTC de controlo da temperatura e termostato de segurança. Inclusive válvula de segurança, purgadores, pirostato e descarga para sumidouro para o esvaziamento da caldeira e a drenagem da válvula de segurança, sem incluir a conduta para evacuação dos produtos da combustão. Totalmente montada, ligada e testada.
Inclui: Marcação. Disposição dos elementos. Montagem da caldeira e dos seus acessórios. Ligação com as redes de abastecimento de água, de gás, de saneamento e eléctrica, e com a conduta de evacuação dos produtos de combustão. Colocação em funcionamento.
Critério de medição de projecto: Número de unidades previstas, segundo documentação gráfica de Projecto.
Critério de medição de obra: Medir-se-á o número de unidades realmente executadas segundo especificações de Projecto.

| Código | Un | Descrição | Rendimento | Preço | Importância |
|---|---|---|---|---|---|
| mt38ccs020a | Ud | Caldeira de pé, modular, para aquecimento, com recuperação de calor por condensação dos produtos da combustão, a gás N, Thermosystem Condens F 120/3 "SAUNIER DUVAL", potência útil modulante de 12 a 120 kW, dimensões 1285x695x1240 mm, caudal de água mínimo de 58 l/min e caudal nominal de 83 l/min, corpo da caldeira de fundição de alumínio/silício, queimador modulante de aço inoxidável de pré-mistura com funcionamento por radiação, ventiladores/extractores modulantes com controlo electrónico, permutador compacto em V, dispositivo de acendimento e controlo da chama, sensor NTC de controlo da temperatura e termostato de segurança. (material) | 1 | 11625 | 11625.000 |
| mt37svs010a | Ud | Válvula de segurança, de latão, com rosca de 1/2" de diâmetro, regulada a 3 bar de pressão. (material) | 1 | 4.42 | 4.420 |
| mt37sgl020d | Ud | Purgador automático de ar com bóia e rosca de 1/2" de diâmetro, corpo e tampa de latão, para uma pressão máxima de funcionamento de 10 bar e uma temperatura máxima de 110°C. (material) | 2 | 8.75 | 17.500 |
| mt38www050 | Ud | Descarga a sumidouro, para a drenagem da válvula de segurança, composto por 1 m de tubo de aço preto de 1/2" e funil descarga, inclusive acessórios e peças especiais. (material) | 1 | 15 | 15.000 |
| mt38www010 | Ud | Material auxiliar para instalações de aquecimento. (material) | 1 | 1.68 | 1.680 |
| mo004 | h | Oficial de 1ª instalador de aquecimento. (mão de obra) | 4.487 | 23.31 | 104.592 |
| mo103 | h | Ajudante de instalador de aquecimento. (mão de obra) | 4.487 | 22.09 | 99.118 |
| % | % | Custos directos complementares | 2 % | 11867.310 | 237.346 |
|  |  | Custos directos |  |  | 12104.656 |

## Recursos

**mt38ccs020a** Ud Caldeira de pé, modular
Dados técnicos: Custo energético 13728.875 MJ; Emissão de CO2 1085.266 kg
Resíduos:
- embalagem: re150101 Embalagens de papel e cartão. (componente de resíduo); rendimento 3.263 kg; Código LER 15 01 01; Massa do elemento 1 kg; Volume 0.001333 m3
- embalagem: re170201 Madeira. (componente de resíduo); rendimento 0.74 kg; Código LER 17 02 01; Massa do elemento 1 kg; Volume 0.000909 m3

**mt37svs010a** Ud Válvula de segurança, de latão, com rosca de 1/2" de diâmetro, regulada a 3 bar de pressão
Dados técnicos: Custo energético 511.326 MJ; Emissão de CO2 34.399 kg
Resíduos:
- embalagem: re150101 Embalagens de papel e cartão; rendimento 0.072 kg

**mt37sgl020d** Ud Purgador automático de ar com bóia e rosca de 1/2" de diâmetro
Dados técnicos: Custo energético 35.179 MJ; Emissão de CO2 2.421 kg
Resíduos:
- embalagem: re150101 Embalagens de papel e cartão; rendimento 0.072 kg
