# Equipamento de ar condicionado com unidade interior com distribuição por conduta rectangular, sistema ar-ar split 1x1

- Propriedade do ficheiro: CYPE Ingenieros S.A.
- Formato: FIEBDC-3/2016
- Programa: Gerador de preços para construção civil. CYPE Ingenieros, S.A.
- Data: 30/09/2024
- Moeda: EUR
- Custos indirectos: 3 %
- IVA: 23 %

## I Instalações

### IC Aquecimento, arrefecimento, climatização e A.Q.S.

#### ICN Unidades autónomas de climatização

**ICN040** Ud Equipamento de ar condicionado com unidade interior com distribuição por conduta rectangular, sistema ar-ar split 1x1.
Equipamento de ar condicionado, sistema ar-ar split 1x1, para gás R-32, bomba de calor, alimentação monofásica (230V/50Hz), VivAir SDH 19-100 IDN "SAUNIER DUVAL", potência frigorífica nominal 10 kW, potência frigorífica mínima/máxima: 3/11 kW, SEER 6,1 (classe A++), potência calorífica nominal 12 kW, potência calorífica mínima/máxima: 3/13,5 kW, SCOP 4 (classe A+), formado por uma unidade interior de tecto com distribuição por conduta rectangular de baixo perfil SDH 19-100 IDNI, pressão sonora mínima/máxima: 40/46 dBA, dimensões 300x1000x700 mm, peso 41 kg, com filtro purificador do ar e contacto para acender e apagar de forma remota, comando à distância por cabo, com programação diária, e uma unidade exterior SDH 19-100 IKDNO, com compressor rotativo tipo Inverter DC, ventilador modulante, controlo de condensação e válvula de expansão electrónica, pressão sonora 55 dBA, dimensões 820x940x460 mm, peso 83 kg, diâmetro de ligação da tubagem de gás 5/8", diâmetro de ligação da tubagem do líquido 3/8", com amortecedores de molas, suportes e fixações das unidades interior e exterior, tubagem de drenagem com sifão, ligação frigorífica entre unidades, ligação eléctrica entre unidades, fixação e protecção mecânica da instalação com ocultação em calha acessível em zonas vistas. Inclusive elementos anti-vibratórios de pavimento para apoio da unidade exterior e elementos para suspensão da unidade interior ao tecto.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42sau062a | Ud | Equipamento de ar condicionado, sistema ar-ar split 1x1, para gás R-32, bomba de calor, alimentação monofásica (230V/50Hz), VivAir SDH 19-100 IDN "SAUNIER DUVAL", potência frigorífica nominal 10 kW, potência frigorífica mínima/máxima: 3/11 kW, SEER 6,1 (classe A++), potência calorífica nominal 12 kW, potência calorífica mínima/máxima: 3/13,5 kW, SCOP 4 (classe A+), formado por uma unidade interior de tecto com distribuição por conduta rectangular de baixo perfil SDH 19-100 IDNI, pressão sonora mínima/máxima: 40/46 dBA, dimensões 300x1000x700 mm, peso 41 kg, com filtro purificador do ar e contacto para acender e apagar de forma remota, comando à distância por cabo, com programação diária, e uma unidade exterior SDH 19-100 IKDNO, com compressor rotativo tipo Inverter DC, ventilador modulante, controlo de condensação e válvula de expansão electrónica, pressão sonora 55 dBA, dimensões 820x940x460 mm, peso 83 kg, diâmetro de ligação da tubagem de gás 5/8", diâmetro de ligação da tubagem do líquido 3/8", com amortecedores de molas, suportes e fixações das unidades interior e exterior, tubagem de drenagem com sifão, ligação frigorífica entre unidades, ligação eléctrica entre unidades, fixação e protecção mecânica da instalação com ocultação em calha acessível em zonas vistas. (material) | 1 | 3845 | 3845.000 |
| mt42www090 | Ud | Kit de suportes para suspensão ao tecto, formado por quatro varões roscados de aço galvanizado, com as correspondentes buchas, porcas e anilhas. (material) | 1 | 22 | 22.000 |
| mt42www080 | Ud | Kit de amortecedores anti-vibração de pavimento, formado por quatro amortecedores de borracha, com os correspondentes parafusos, porcas e anilhas. (material) | 1 | 8 | 8.000 |
| mo005 | h | Oficial de 1ª instalador de ar condicionado. (mão de obra) | 2.147 | 23.31 | 50.047 |
| mo104 | h | Ajudante de instalador de ar condicionado. (mão de obra) | 2.147 | 22.09 | 47.427 |
| % | % | Custos directos complementares | 2 % | 3972.474 | 79.449 |
|  |  | Custos directos |  |  | 4051.923 |
