# Depósito para A.Q.S

- Propriedade do ficheiro: CYPE Ingenieros S.A.
- Formato: FIEBDC-3/2016
- Programa: Gerador de preços para construção civil. CYPE Ingenieros, S.A.
- Data: 03/07/2024
- Moeda: EUR
- Custos indirectos: 3 %
- IVA: 23 %

## I Instalações

### IC Aquecimento, arrefecimento, climatização e A.Q.S.

#### ICS Sistemas de condução de água

**ICS060** Ud Depósito para A.Q.S.
Depósito para produção de A.Q.S., de 7000 l de capacidade, 1910 mm de diâmetro e 3687 mm de altura, pressão máxima de trabalho 8 bar, formado por tanque de aço com revestimento epoxídico, isolamento térmico de espuma de poliuretano livre de CFC, boca lateral DN 400, revestimento externo de poliéster e ânodo de magnésio, temperatura máxima de trabalho 90°C. Inclusive válvulas de corte, elementos de montagem e acessórios necessários para o seu correcto funcionamento.
Inclui: Marcação. Colocação. Ligação. Verificação do seu correcto funcionamento.
Critério de medição de projecto: Número de unidades previstas, segundo documentação gráfica de Projecto.
Critério de medição de obra: Medir-se-á o número de unidades realmente executadas segundo especificações de Projecto.

| Código | Un | Descrição | Rendimento | Preço | Importância |
|---|---|---|---|---|---|
| mt38the300j | Ud | Depósito para produção de A.Q.S., de 7000 l de capacidade, 1910 mm de diâmetro e 3687 mm de altura, pressão máxima de trabalho 8 bar, formado por tanque de aço com revestimento epoxídico, isolamento térmico de espuma de poliuretano livre de CFC, boca lateral DN 400, revestimento externo de poliéster e ânodo de magnésio, temperatura máxima de trabalho 90°C. (material) | 1 | 18343.65 | 18343.650 |
| mt37sve010i | Ud | Válvula de esfera de latão niquelado para enroscar de 3". (material) | 4 | 114.34 | 457.360 |
| mt38www011 | Ud | Material auxiliar para instalações de A.Q.S. (material) | 1 | 1.45 | 1.450 |
| mo004 | h | Oficial de 1ª instalador de aquecimento. (mão de obra) | 3.244 | 23.31 | 75.618 |
| mo103 | h | Ajudante de instalador de aquecimento. (mão de obra) | 3.244 | 22.09 | 71.660 |
| % | % | Custos directos complementares | 2 % | 18949.738 | 378.995 |
|  |  | Custos directos |  |  | 19328.733 |

## Recursos

**mt37sve010i** Ud Válvula de esfera de latão niquelado para enroscar de 3"
Dados técnicos: Custo energético 3865.440 MJ; Emissão de CO2 259.662 kg
Resíduos:
- embalagem: re150101 Embalagens de papel e cartão. (componente de resíduo); rendimento 0.073 kg; Código LER 15 01 01; Massa do elemento 1 kg; Volume 0.001333 m3
