# Depósito para A.Q.S

- Propriedade do ficheiro: CYPE Ingenieros S.A.
- Formato: FIEBDC-3/2016
- Programa: Gerador de preços para construção civil. CYPE Ingenieros, S.A.
- Data: 03/07/2024
- Moeda: EUR
- Custos indirectos: 3 %
- IVA: 23 %

## I Instalações

### IC Aquecimento, arrefecimento, climatização e A.Q.S.

#### ICS Sistemas de condução de água

**ICS060** Ud Depósito para A.Q.S.
Depósito para A.Q.S., de aço inoxidável, de solo, 277 l, altura 1730 mm, diâmetro 770 mm, formado por depósito interior de aço inoxidável AISI 316, depósito exterior de aço ao carbono, isolamento térmico de espuma rígida de poliuretano injectado em molde, livre de CFC, protecção contra corrosão mediante ânodo de magnésio e termómetro. Inclusive válvulas de corte, elementos de montagem e acessórios necessários para o seu correcto funcionamento.
Inclui: Marcação. Colocação. Ligação. Verificação do seu correcto funcionamento.
Critério de medição de projecto: Número de unidades previstas, segundo documentação gráfica de Projecto.
Critério de medição de obra: Medir-se-á o número de unidades realmente executadas segundo especificações de Projecto.

| Código | Un | Descrição | Rendimento | Preço | Importância |
|---|---|---|---|---|---|
| mt38csj193d | Ud | Depósito para A.Q.S., de aço inoxidável, de solo, 277 l, altura 1730 mm, diâmetro 770 mm, formado por depósito interior de aço inoxidável AISI 316, depósito exterior de aço ao carbono, isolamento térmico de espuma rígida de poliuretano injectado em molde, livre de CFC, protecção contra corrosão mediante ânodo de magnésio e termómetro. (material) | 1 | 3051.75 | 3051.750 |
| mt37sve010d | Ud | Válvula de esfera de latão niquelado para enroscar de 1". (material) | 2 | 12.15 | 24.300 |
| mt38www011 | Ud | Material auxiliar para instalações de A.Q.S. (material) | 1 | 1.45 | 1.450 |
| mo004 | h | Oficial de 1ª instalador de aquecimento. (mão de obra) | 0.78 | 23.31 | 18.182 |
| mo103 | h | Ajudante de instalador de aquecimento. (mão de obra) | 0.78 | 22.09 | 17.230 |
| % | % | Custos directos complementares | 2 % | 3112.912 | 62.258 |
|  |  | Custos directos |  |  | 3175.170 |

## Recursos

**mt38csj193d** Ud Depósito para A.Q.S
Dados técnicos: Custo energético 5809.409 MJ; Emissão de CO2 241.038 kg
Resíduos:
- embalagem: re150101 Embalagens de papel e cartão. (componente de resíduo); rendimento 2.396 kg; Código LER 15 01 01; Massa do elemento 1 kg; Volume 0.001333 m3
- embalagem: re170201 Madeira. (componente de resíduo); rendimento 0.633 kg; Código LER 17 02 01; Massa do elemento 1 kg; Volume 0.000909 m3

**mt37sve010d** Ud Válvula de esfera de latão niquelado para enroscar de 1"
Dados técnicos: Custo energético 843.399 MJ; Emissão de CO2 56.701 kg
Resíduos:
- embalagem: re150101 Embalagens de papel e cartão; rendimento 0.072 kg
