# Depósito para aquecimento e climatização

- Propriedade do ficheiro: CYPE Ingenieros S.A.
- Formato: FIEBDC-3/2016
- Programa: Gerador de preços para construção civil. CYPE Ingenieros, S.A.
- Data: 03/07/2024
- Moeda: EUR
- Custos indirectos: 3 %
- IVA: 23 %

## I Instalações

### IC Aquecimento, arrefecimento, climatização e A.Q.S.

#### ICS Sistemas de condução de água

**ICS065** Ud Depósito para aquecimento e climatização.
Depósito de inércia, de aço preto, 200 l, altura 985 mm, diâmetro 640 mm, isolamento de 50 mm de espessura com poliuretano de alta densidade, com termómetros. Inclusive válvulas de corte, elementos de montagem e acessórios necessários para o seu correcto funcionamento.
Inclui: Marcação. Colocação. Ligação. Verificação do seu correcto funcionamento.
Critério de medição de projecto: Número de unidades previstas, segundo documentação gráfica de Projecto.
Critério de medição de obra: Medir-se-á o número de unidades realmente executadas segundo especificações de Projecto.

| Código | Un | Descrição | Rendimento | Preço | Importância |
|---|---|---|---|---|---|
| mt38aci010q | Ud | Depósito de inércia, de aço preto, 200 l, altura 985 mm, diâmetro 640 mm, isolamento de 50 mm de espessura com poliuretano de alta densidade, com termómetros. (material) | 1 | 640 | 640.000 |
| mt37sve010d | Ud | Válvula de esfera de latão niquelado para enroscar de 1". (material) | 4 | 12.15 | 48.600 |
| mt38www010 | Ud | Material auxiliar para instalações de aquecimento. (material) | 1 | 1.68 | 1.680 |
| mo004 | h | Oficial de 1ª instalador de aquecimento. (mão de obra) | 0.676 | 23.31 | 15.758 |
| mo103 | h | Ajudante de instalador de aquecimento. (mão de obra) | 0.676 | 22.09 | 14.933 |
| % | % | Custos directos complementares | 2 % | 720.971 | 14.419 |
|  |  | Custos directos |  |  | 735.390 |

## Recursos

**mt38aci010q** Ud Depósito de inércia
Dados técnicos: Custo energético 1258.029 MJ; Emissão de CO2 50.021 kg
Resíduos:
- embalagem: re150101 Embalagens de papel e cartão. (componente de resíduo); rendimento 2.175 kg; Código LER 15 01 01; Massa do elemento 1 kg; Volume 0.001333 m3
- embalagem: re170201 Madeira. (componente de resíduo); rendimento 0.606 kg; Código LER 17 02 01; Massa do elemento 1 kg; Volume 0.000909 m3

**mt37sve010d** Ud Válvula de esfera de latão niquelado para enroscar de 1"
Dados técnicos: Custo energético 843.399 MJ; Emissão de CO2 56.701 kg
Resíduos:
- embalagem: re150101 Embalagens de papel e cartão; rendimento 0.072 kg
