# Depósito para aquecimento e climatização

- Propriedade do ficheiro: CYPE Ingenieros S.A.
- Formato: FIEBDC-3/2016
- Programa: Gerador de preços para construção civil. CYPE Ingenieros, S.A.
- Data: 03/07/2024
- Moeda: EUR
- Custos indirectos: 3 %
- IVA: 23 %

## I Instalações

### IC Aquecimento, arrefecimento, climatização e A.Q.S.

#### ICS Sistemas de condução de água

**ICS065** Ud Depósito para aquecimento e climatização.
Depósito de inércia, de aço preto, 1530 l, altura 1850 mm, diâmetro 1360 mm, isolamento de 50 mm de espessura com poliuretano de alta densidade, com termómetros, termostato, boca lateral DN 400. Inclusive válvulas de corte, elementos de montagem e acessórios necessários para o seu correcto funcionamento.
Inclui: Marcação. Colocação. Ligação. Verificação do seu correcto funcionamento.
Critério de medição de projecto: Número de unidades previstas, segundo documentação gráfica de Projecto.
Critério de medição de obra: Medir-se-á o número de unidades realmente executadas segundo especificações de Projecto.

| Código | Un | Descrição | Rendimento | Preço | Importância |
|---|---|---|---|---|---|
| mt38aci010J | Ud | Depósito de inércia, de aço preto, 1530 l, altura 1850 mm, diâmetro 1360 mm, isolamento de 50 mm de espessura com poliuretano de alta densidade, com termómetros, termostato, boca lateral DN 400. (material) | 1 | 2700 | 2700.000 |
| mt37sve010j | Ud | Válvula de esfera de latão niquelado para enroscar de 4". (material) | 4 | 177.31 | 709.240 |
| mt38www010 | Ud | Material auxiliar para instalações de aquecimento. (material) | 1 | 1.68 | 1.680 |
| mo004 | h | Oficial de 1ª instalador de aquecimento. (mão de obra) | 1.966 | 23.31 | 45.827 |
| mo103 | h | Ajudante de instalador de aquecimento. (mão de obra) | 1.966 | 22.09 | 43.429 |
| % | % | Custos directos complementares | 2 % | 3500.176 | 70.004 |
|  |  | Custos directos |  |  | 3570.180 |

## Recursos

**mt38aci010J** Ud Depósito de inércia
Dados técnicos: Custo energético 6290.565 MJ; Emissão de CO2 261.238 kg
Resíduos:
- embalagem: re150101 Embalagens de papel e cartão. (componente de resíduo); rendimento 2.355 kg; Código LER 15 01 01; Massa do elemento 1 kg; Volume 0.001333 m3
- embalagem: re170201 Madeira. (componente de resíduo); rendimento 0.628 kg; Código LER 17 02 01; Massa do elemento 1 kg; Volume 0.000909 m3

**mt37sve010j** Ud Válvula de esfera de latão niquelado para enroscar de 4"
Dados técnicos: Custo energético 5130.484 MJ; Emissão de CO2 344.629 kg
Resíduos:
- embalagem: re150101 Embalagens de papel e cartão; rendimento 0.081 kg
