# Depósito para aquecimento e climatização

- Propriedade do ficheiro: CYPE Ingenieros S.A.
- Formato: FIEBDC-3/2016
- Programa: Gerador de preços para construção civil. CYPE Ingenieros, S.A.
- Data: 03/07/2024
- Moeda: EUR
- Custos indirectos: 3 %
- IVA: 23 %

## I Instalações

### IC Aquecimento, arrefecimento, climatização e A.Q.S.

#### ICS Sistemas de condução de água

**ICS065** Ud Depósito para aquecimento e climatização.
Separador hidráulico, Genia MH 45 "SAUNIER DUVAL", de aço preto, 45 l, de 365 mm de diâmetro e 895 mm de altura. Inclusive válvulas de corte, elementos de montagem e acessórios necessários para o seu correcto funcionamento.
Inclui: Marcação. Colocação. Ligação. Verificação do seu correcto funcionamento.
Critério de medição de projecto: Número de unidades previstas, segundo documentação gráfica de Projecto.
Critério de medição de obra: Medir-se-á o número de unidades realmente executadas segundo especificações de Projecto.

| Código | Un | Descrição | Rendimento | Preço | Importância |
|---|---|---|---|---|---|
| mt38css120j | Ud | Separador hidráulico, Genia MH 45 "SAUNIER DUVAL", de aço preto, 45 l, de 365 mm de diâmetro e 895 mm de altura. (material) | 1 | 890 | 890.000 |
| mt37sve010e | Ud | Válvula de esfera de latão niquelado para enroscar de 1 1/4". (material) | 2 | 16.78 | 33.560 |
| mt38www010 | Ud | Material auxiliar para instalações de aquecimento. (material) | 1 | 1.68 | 1.680 |
| mo004 | h | Oficial de 1ª instalador de aquecimento. (mão de obra) | 0.243 | 23.31 | 5.664 |
| mo103 | h | Ajudante de instalador de aquecimento. (mão de obra) | 0.243 | 22.09 | 5.368 |
| % | % | Custos directos complementares | 2 % | 936.272 | 18.725 |
|  |  | Custos directos |  |  | 954.997 |

## Recursos

**mt38css120j** Ud Separador hidráulico, Genia MH 45 "SAUNIER DUVAL", de aço preto, 45 l, de 365 mm de diâmetro e 895 mm de altura
Dados técnicos: Custo energético 836.401 MJ; Emissão de CO2 32.324 kg
Resíduos:
- embalagem: re150101 Embalagens de papel e cartão. (componente de resíduo); rendimento 2.175 kg; Código LER 15 01 01; Massa do elemento 1 kg; Volume 0.001333 m3
- embalagem: re170201 Madeira. (componente de resíduo); rendimento 0.606 kg; Código LER 17 02 01; Massa do elemento 1 kg; Volume 0.000909 m3

**mt37sve010e** Ud Válvula de esfera de latão niquelado para enroscar de 1 1/4"
Dados técnicos: Custo energético 1282.649 MJ; Emissão de CO2 86.201 kg
Resíduos:
- embalagem: re150101 Embalagens de papel e cartão; rendimento 0.072 kg
