# Depósito com permutador de permutação dupla, para produção de A.Q.S

- Propriedade do ficheiro: CYPE Ingenieros S.A.
- Formato: FIEBDC-3/2016
- Programa: Gerador de preços para construção civil. CYPE Ingenieros, S.A.
- Data: 03/07/2024
- Moeda: EUR
- Custos indirectos: 3 %
- IVA: 23 %

## I Instalações

### IC Aquecimento, arrefecimento, climatização e A.Q.S.

#### ICS Sistemas de condução de água

**ICS055** Ud Depósito com permutador de permutação dupla, para produção de A.Q.S.
Depósito de aço vitrificado, FES 300/3 MR "SAUNIER DUVAL", de duas serpentinas, de solo, 300 l, eficiência energética classe B, com grupo de segurança com válvula regulada a 10 bar, sonda de temperatura. Inclusive válvulas de corte, elementos de montagem e acessórios necessários para o seu correcto funcionamento.
Inclui: Marcação. Colocação. Ligação. Verificação do seu correcto funcionamento.
Critério de medição de projecto: Número de unidades previstas, segundo documentação gráfica de Projecto.
Critério de medição de obra: Medir-se-á o número de unidades realmente executadas segundo especificações de Projecto.

| Código | Un | Descrição | Rendimento | Preço | Importância |
|---|---|---|---|---|---|
| mt38css104bb | Ud | Depósito de aço vitrificado, FES 300/3 MR "SAUNIER DUVAL", de duas serpentinas, de solo, 300 l, eficiência energética classe B, com grupo de segurança com válvula regulada a 10 bar, sonda de temperatura. (material) | 1 | 2165 | 2165.000 |
| mt37sve010d | Ud | Válvula de esfera de latão niquelado para enroscar de 1". (material) | 6 | 12.15 | 72.900 |
| mt38www011 | Ud | Material auxiliar para instalações de A.Q.S. (material) | 1 | 1.45 | 1.450 |
| mo004 | h | Oficial de 1ª instalador de aquecimento. (mão de obra) | 1.406 | 23.31 | 32.774 |
| mo103 | h | Ajudante de instalador de aquecimento. (mão de obra) | 1.406 | 22.09 | 31.059 |
| % | % | Custos directos complementares | 2 % | 2303.183 | 46.064 |
|  |  | Custos directos |  |  | 2349.247 |

## Recursos

**mt38css104bb** Ud Depósito de aço vitrificado
Dados técnicos: Custo energético 3850.073 MJ; Emissão de CO2 158.808 kg
Resíduos:
- embalagem: re150101 Embalagens de papel e cartão. (componente de resíduo); rendimento 2.293 kg; Código LER 15 01 01; Massa do elemento 1 kg; Volume 0.001333 m3
- embalagem: re170201 Madeira. (componente de resíduo); rendimento 0.621 kg; Código LER 17 02 01; Massa do elemento 1 kg; Volume 0.000909 m3

**mt37sve010d** Ud Válvula de esfera de latão niquelado para enroscar de 1"
Dados técnicos: Custo energético 843.399 MJ; Emissão de CO2 56.701 kg
Resíduos:
- embalagem: re150101 Embalagens de papel e cartão; rendimento 0.072 kg
