# Unidade ar-água, bomba de calor aerotérmica, para produção de A.Q.S

- Propriedade do ficheiro: CYPE Ingenieros S.A.
- Formato: FIEBDC-3/2016
- Programa: Gerador de preços para construção civil. CYPE Ingenieros, S.A.
- Data: 30/09/2024
- Moeda: EUR
- Custos indirectos: 3 %
- IVA: 23 %

## I Instalações

### IC Aquecimento, arrefecimento, climatização e A.Q.S.

#### ICV Unidades centrais para aquecimento, arrefecimento, climatização e A.Q.S.

**ICV050** Ud Unidade ar-água, bomba de calor aerotérmica, para produção de A.Q.S..
Bomba de calor aerotérmica, ar-água, para produção de A.Q.S., Magna Aqua 100 "SAUNIER DUVAL", para gás R-290, mural, com depósito de A.Q.S. de aço vitrificado de 100 litros, alimentação monofásica a 230 V, classe de eficiência energética A+, perfil de consumo M, dimensões 525x543x1287 mm, potência sonora 43 dBA, resistência eléctrica de apoio de 1,2 W, ânodo de magnésio, isolamento térmico de poliuretano injectado, ligações de ventilação, função anti-legionela, protecção anti-gelo e painel de controlo com ecrã digital, programação semanal, ajuste da temperatura grau a grau e modo férias. Acessórios: kit de ventilação. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bcs400a | Ud | Bomba de calor aerotérmica, ar-água, para produção de A.Q.S., Magna Aqua 100 "SAUNIER DUVAL", para gás R-290, mural, com depósito de A.Q.S. de aço vitrificado de 100 litros, alimentação monofásica a 230 V, classe de eficiência energética A+, perfil de consumo M, dimensões 525x543x1287 mm, potência sonora 43 dBA, resistência eléctrica de apoio de 1,2 W, ânodo de magnésio, isolamento térmico de poliuretano injectado, ligações de ventilação, função anti-legionela, protecção anti-gelo e painel de controlo com ecrã digital, programação semanal, ajuste da temperatura grau a grau e modo férias. (material) | 1 | 2250 | 2250.000 |
| mt37sve010c | Ud | Válvula de esfera de latão niquelado para enroscar de 3/4". (material) | 2 | 7.3 | 14.600 |
| mt42bcs406a | Ud | Kit de ventilação, "SAUNIER DUVAL", formado por conduta flexível para admissão e evacuação, concêntrica de 80/125 mm de diâmetro, curva e isolamento térmico, para unidade ar-água bomba de calor, para produção de A.Q.S. (material) | 1 | 170 | 170.000 |
| % | % | Custos directos complementares | 2 % | 2434.600 | 48.692 |
|  |  | Custos directos |  |  | 2483.292 |

## Recursos

**mt42bcs400a** Ud Bomba de calor aerotérmica
Dados técnicos: Custo energético 3322.743 MJ; Emissão de CO2 193.026 kg
Resíduos:
- embalagem: re150101 Embalagens de papel e cartão. (componente de resíduo); rendimento 2.303 kg; Código LER 15 01 01; Massa do elemento 1 kg; Volume 0.001333 m3
- embalagem: re170201 Madeira. (componente de resíduo); rendimento 0.622 kg; Código LER 17 02 01; Massa do elemento 1 kg; Volume 0.000909 m3

**mt37sve010c** Ud Válvula de esfera de latão niquelado para enroscar de 3/4"
Dados técnicos: Custo energético 720.409 MJ; Emissão de CO2 48.441 kg
Resíduos:
- embalagem: re150101 Embalagens de papel e cartão; rendimento 0.072 kg
