# Equipamento ar-água, bomba de calor aerotérmica, para produção de A.Q.S., aquecimento e arrefecimento

- Propriedade do ficheiro: CYPE Ingenieros S.A.
- Formato: FIEBDC-3/2016
- Programa: Gerador de preços para construção civil. CYPE Ingenieros, S.A.
- Data: 10/06/2024
- Moeda: EUR
- Custos indirectos: 3 %
- IVA: 23 %

## I Instalações

### IC Aquecimento, arrefecimento, climatização e A.Q.S.

#### ICV Unidades centrais para aquecimento, arrefecimento, climatização e A.Q.S.

**ICV043** Ud Equipamento ar-água, bomba de calor aerotérmica, para produção de A.Q.S., aquecimento e arrefecimento.
Equipamento ar-água, bomba de calor aerotérmica, para produção de A.Q.S., aquecimento e arrefecimento, Genia Set Max 4 "SAUNIER DUVAL", formado por bomba de calor reversível HA 4-6 O B3 230V, classe de eficiência energética em aquecimento A+, potência calorífica nominal de 5,5 kW (temperatura seca de entrada do ar: 7°C, temperatura de saída da água: 35°C, salto térmico: 5°C), potência frigorífica nominal de 5 kW (temperatura seca de entrada do ar: 35°C, temperatura de saída da água: 7°C, salto térmico: 5°C), EER 3,37, COP 4,8, potência sonora de 51 dBA, de 765x450x1100 mm, para gás R-290, alimentação monofásica a 230 V, comunicação a dois fios através do protocolo Ebus, depósito com permutador de A.Q.S. FW 200-6 de 185 litros de capacidade, perfil de consumo XL, classe de eficiência energética em A.Q.S. A+, 1880 mm de altura, 595 mm de largura e 693 mm de profundidade, com permutador de calor e isolamento térmico, e central de controlo MiPro Sense Radio (SRC 720f), via rádio, com controlo desde smartphone ou tablet através de aplicação para IOS (iPhone e iPad) e Android, regulação da temperatura de impulsão por curva de aquecimento e sonda de temperatura exterior, possibilidade de gestão de uma instalação com vários geradores de energia e vários circuitos ou zonas de aquecimento com módulos adicionais e programação da climatização através de esquemas pré-definidos utilizando um assistente de configuração, kit de amortecedores anti-vibração de pavimento, para a unidade exterior. Totalmente montado, ligado e colocado em funcionamento pela empresa instaladora para a verificação do seu correcto funcionamento.
Inclui: Implantação da unidade. Colocação e fixação da unidade e respectivos acessórios. Ligação com as redes de abastecimento de água, eléctrica e de recolha de condensados. Colocação em funcionamento.
Critério de medição de projecto: Número de unidades previstas, segundo documentação gráfica de Projecto.
Critério de medição de obra: Medir-se-á o número de unidades realmente executadas segundo especificações de Projecto.

| Código | Un | Descrição | Rendimento | Preço | Importância |
|---|---|---|---|---|---|
| mt42bcs002aa | Ud | Equipamento ar-água, bomba de calor aerotérmica, para produção de A.Q.S., aquecimento e arrefecimento, Genia Set Max 4 "SAUNIER DUVAL", formado por bomba de calor reversível HA 4-6 O B3 230V, classe de eficiência energética em aquecimento A+, potência calorífica nominal de 5,5 kW (temperatura seca de entrada do ar: 7°C, temperatura de saída da água: 35°C, salto térmico: 5°C), potência frigorífica nominal de 5 kW (temperatura seca de entrada do ar: 35°C, temperatura de saída da água: 7°C, salto térmico: 5°C), EER 3,37, COP 4,8, potência sonora de 51 dBA, de 765x450x1100 mm, para gás R-290, alimentação monofásica a 230 V, comunicação a dois fios através do protocolo Ebus, depósito com permutador de A.Q.S. FW 200-6 de 185 litros de capacidade, perfil de consumo XL, classe de eficiência energética em A.Q.S. A+, 1880 mm de altura, 595 mm de largura e 693 mm de profundidade, com permutador de calor e isolamento térmico, e central de controlo MiPro Sense Radio (SRC 720f), via rádio, com controlo desde smartphone ou tablet através de aplicação para IOS (iPhone e iPad) e Android, regulação da temperatura de impulsão por curva de aquecimento e sonda de temperatura exterior, possibilidade de gestão de uma instalação com vários geradores de energia e vários circuitos ou zonas de aquecimento com módulos adicionais e programação da climatização através de esquemas pré-definidos utilizando um assistente de configuração. (material) | 1 | 11155 | 11155.000 |
| mt37sve010d | Ud | Válvula de esfera de latão niquelado para enroscar de 1". (material) | 2 | 12.15 | 24.300 |
| mt42bcs005a | Ud | Kit de amortecedores anti-vibração de pavimento, "SAUNIER DUVAL". (material) | 1 | 120 | 120.000 |
| mo005 | h | Oficial de 1ª instalador de ar condicionado. (mão de obra) | 2.178 | 23.31 | 50.769 |
| mo104 | h | Ajudante de instalador de ar condicionado. (mão de obra) | 2.178 | 22.09 | 48.112 |
| % | % | Custos directos complementares | 2 % | 11398.181 | 227.964 |
|  |  | Custos directos |  |  | 11626.145 |

## Recursos

**mt42bcs002aa** Ud Equipamento ar-água
Dados técnicos: Custo energético 5022.581 MJ; Emissão de CO2 293.579 kg
Resíduos:
- embalagem: re150101 Embalagens de papel e cartão. (componente de resíduo); rendimento 3.263 kg; Código LER 15 01 01; Massa do elemento 1 kg; Volume 0.001333 m3
- embalagem: re170201 Madeira. (componente de resíduo); rendimento 0.74 kg; Código LER 17 02 01; Massa do elemento 1 kg; Volume 0.000909 m3

**mt37sve010d** Ud Válvula de esfera de latão niquelado para enroscar de 1"
Dados técnicos: Custo energético 843.399 MJ; Emissão de CO2 56.701 kg
Resíduos:
- embalagem: re150101 Embalagens de papel e cartão; rendimento 0.072 kg
