# Tubagem de polibutileno (PB) com barreira de oxigénio, "SAUNIER DUVAL"

- Propriedade do ficheiro: CYPE Ingenieros S.A.
- Formato: FIEBDC-3/2016
- Programa: Gerador de preços para construção civil. CYPE Ingenieros, S.A.
- Data: 10/06/2024
- Moeda: EUR
- Custos indirectos: 3 %
- IVA: 23 %

## I Instalações

### IH Tubagens para fluidos

#### IHB Tubagens de polibutileno

**IHB021** m Tubagem de polibutileno (PB) com barreira de oxigénio, "SAUNIER DUVAL".
Tubagem formada por tubo de polibutileno (PB) com barreira de oxigénio (EVOH), série 4, Hep2O "SAUNIER DUVAL", de 15 mm de diâmetro exterior e 1,7 mm de espessura. Instalação em superfície. Inclusive material auxiliar para montagem e fixação, acessórios e peças especiais.
Inclui: Marcação. Colocação e fixação de tubos, acessórios e peças especiais. Realização de ensaios.
Critério de medição de projecto: Comprimento medido segundo documentação gráfica de Projecto.
Critério de medição de obra: Medir-se-á o comprimento realmente executado segundo especificações de Projecto.

| Código | Un | Descrição | Rendimento | Preço | Importância |
|---|---|---|---|---|---|
| mt37tps420d | Ud | Material auxiliar para montagem e fixação das tubagens de polibutileno (PB) com barreira de oxigénio (EVOH), "SAUNIER DUVAL", de 15 mm de diâmetro exterior. (material) | 1 | 0.14 | 0.140 |
| mt37tps020dg | m | Tubo de polibutileno (PB) com barreira de oxigénio (EVOH), série 4, Hep2O "SAUNIER DUVAL", de 15 mm de diâmetro exterior e 1,7 mm de espessura, segundo EN ISO 15876-2, com o preço incrementado em 30% relativamente a acessórios e peças especiais. (material) | 1 | 3.6 | 3.600 |
| mo008 | h | Oficial de 1ª canalizador. (mão de obra) | 0.064 | 23.31 | 1.492 |
| mo107 | h | Ajudante de canalizador. (mão de obra) | 0.064 | 22.09 | 1.414 |
| % | % | Custos directos complementares | 2 % | 6.646 | 0.133 |
|  |  | Custos directos |  |  | 6.779 |

Resíduos:
- colocação: mt37tps020dg; factor de resíduo 0.0275

## Recursos

**mt37tps020dg** m Tubo de polibutileno (PB) com barreira de oxigénio (EVOH)
Dados técnicos: Custo energético 6.782 MJ; Emissão de CO2 0.337 kg; Código LER 17 02 03; Massa do elemento 0.07 kg; Volume 0.000117 m3
